# Neubau Kita St Ambrosius Hergensweiler
Angebotsaufforderung (GAEB DA XML 3.3, DA83)
Projekt: 036
Währung: EUR
Erstellt mit: GXML Toolbox V3.3 R20220330, ORCA AVA 26.0.7 26.00.07, 28.01.2026

## Angaben zur Baustelle
Angaben zur Baustelle

Lage
Friedhofweg 4
88138 Hergensweiler

Bauaufgabe
In unmittelbarer Nähe zur Grundschule, und der Kirche soll im historischen Dorfkern von
Hergensweiler eine 6-gruppinge Kindertagesstätte als Ersatzneubau errichtet werden. Zusammen mit der
Leiblachhalle und der Grundschule definiert das bereits bestehende Gebäude der Kita den
Schulhof, der auch der Gemeinde als Begegnungs- und Veranstaltungsort dient.
Der Entwurf für die neue zweigeschossige Kindertagesstätte legt sich - wie auch das bestehende Gebäude - an die Süd-Westliche Kante des Schulhofs und fasst diesen mit seiner langen Gebäudekante
deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung.
Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen, Deckenaussparungen, Balkonen, Treppen, Lichthöfen usw. unverzüglich Schutzvorrichtungen (wie z.B. Notgeländer, Abdeckungen usw.) so anzubringen, dass diese die Möglichkeit der weiteren Arbeiten an den Bauteilen (Belag von Fußböden u. ä.) bis zur endgültigen Fertigstellung ermöglichen. Im Zweifelsfalle ist die Schutzvorrichtung mit dem Auftraggeber zu besprechen.

Baumschutz
Im Bereich der Baustelle befindet sich eine besonders schützenswerte Blutbuche. Arbeiten im Kronen- oder Wurzelberich des Baums sind mit der Bauleitung abzusprechen.

Baustellenwerbung
Werbung / Firmenbanner an Bauzäunen und Gerüsten sind nicht gestattet. Der AG stellt ein Bauschild, auf welchem die ausführenden Firmen genannt werden.

Einbauhöhen:
ab OK Rohfußboden:
EG:  bis max.  3,25m
EG Bereich Foyer:  bis max.  8,35m
OG:  bis max.  5,50m

## Baustelleneinrichtung
Baustelleneinrichtung

Die Baustelle ist bauseits wie folgt eingerichtet:

- geschotterte BE Fläche im Norden des Baufelds:
  Lager und Montageflächen stehen hier begrenzt zur Verfügung.
- Baustelle ist eingezäunt

Notwendige mobile Hebewerkzeuge, sonstige Arbeitsgeräte und Fahrtkosten die zur Durchführung der nachfolgend beschriebenen Leistungen notwendig sind, sind vom AN zu stellen und in die Einheitspreise mit einzukalkulieren.

## Planunterlagen
Planunterlagen

Den Ausschreibungsunterlagen sind folgende Anlagen beigefügt:

- Bauzeitenplan
- Brandschutzkonzept
- Baugrundgutachten

Werkplanung Architektur
HGW-TP3-ARC-05-GR-U1-00-0001-V-00 GR UG  M 1:50
HGW-TP3-ARC-05-GR-00-00-0002-V-00 GR Sockel  M 1:50
HGW-TP3-ARC-05-GR-00-00-0003-V-00 GR EG  M 1:50
HGW-TP3-ARC-05-GR-01-00-0004-V-00 GR OG1  M 1:50
HGW-TP3-ARC-05-DA-00-00-0005-V-00 GR DA  M 1:50
HGW-TP3-ARC-05-SC-30-00-0010-V-00 Schnitte 1  M 1:50
HGW-TP3-ARC-05-SC-30-00-0011-V-00 Schnitte 2  M 1:50
HGW-TP3-ARC-05-AN-99-00-0015-V-00 Ansichten 1 Traufe  M 1:50
HGW-TP3-ARC-05-AN-99-00-0016-V-00 Ansichten 2 Giebel  M 1:50
HGW-TP3-ARC-05-BL-99-00-0040-V-00 Baustelleneinrichtung V1  M 1:200
HGW-TP3-ARC-05-BL-99-00-0040-V-00 Baustelleneinrichtung V2  M 1:200

Detailplanung Architektur
HGW-TP3-ARC-05-BO-DT-00-1000-V-00 Boden- / Dachaufbauten  M 1:10
HGW-TP3-ARC-05-DF-DT-00-1005-V-00 Wandaufbauten  M 1:10
HGW- TP3-ARC-05-DE-DT-00-1011-V-00 RD Fassade 1, Achse A  M 1:10 HGW-TP3-ARC-05-DE-DT-00-1012-V-00 RD Fassade 2, Achse A  M 1:10
HGW-TP3-ARC-05-DE-DT-00-1013-V-00 RD Fassade 3, Achse D  M 1:10
HGW-TP3-ARC-05-DE-DT-00-1014-V-00 RD Fassade 4, Achse D  M 1:10
HGW-TP3-ARC-05-DE-DT-00-1015-V-00 RD Fassade 5, Achse 1  M 1:10
HGW-TP3-ARC-05-DE-DT-00-1030-V-00 Bestand UG  M 1:20
HGW-TP3-ARC-05-DE-DT-00-1031-V-00 Hauseinführung  M 1:10
HGW-TP3-ARC-05-TA-DT-00-1032-V-00 Aufzug
HGW-TP3-ARC-05-TA-DT-00-1033-V-00 Stütze Eingangsbereich  M 1:10
HGW-TP3-ARC-05-TP-40-00-1101-V-00  Aussentreppe  M 1:10
HGW-TP3-ARC-05-FU-DT-00-1102-V-00 Fertigteilplan  M 1:10
HGW-TP3-ARC-05-FU-DT-00-1103-V-00 Fertigteilplan  M 1:10

Tragwerksplanung
HGW-TP3-TRP-04-PP-99-00-0001-P-03 P-Plan
HGW-TP3-TRP-05-KP-99-00-0014-P-00 K-Übersichtsplan EG + OG
HGW-TP3-TRP-05-KP-AA-00-0011-P-01 K-Plan H
HGW-TP3-TRP-05-KP-DT-00-0013-P-00 Detailplan

HLS Planung
HGW-TP3-HLS-05-TD-00-00-0001-V-00 Aussparungsplanung EG
HGW-TP3-HLS-05-TD-01-00-0001-V-00 Aussparungsplanung OG
HGW-TP3-HLS-05-TH-00-00-0001-V-00 Heizung EG
HGW-TP3-HLS-05-TH-01-00-0001-V-00 Heizung OG
HGW-TP3-HLS-05-TL-00-00-0001-V-00 Lüftung EG
HGW-TP3-HLS-05-TL-01-00-0001-V-00 Lüftung OG
HGW-TP3-HLS-05-TR-00-00-0001-V-00 Sanitär EG
HGW-TP3-HLS-05-TR-01-00-0001-V-00 Saniär OG
HGW-TP3-HLS-05-GL-99-00-0001-V-00 Entwässerungsplanung

Beiligende Pläne und Unterlagen sind Bestandteil der Leistungsbeschreibung, auch wenn in den einzelnen Positionen nicht ausdrücklich darauf verwiesen wird.

Die durch den Architekten und Tragweksplaner erstellten Pläne werden als PDF-Pläne an den AN geschickt.
Die Kosten für Vervielfältigungen sind durch den AN zu tragen.

## Ortsbesichtigung
Ortsbesichtigung

Vor Angebotsabgabe wird dem Bieter dringend empfohlen, sich direkt vor Ort über Lage und Beschaffenheit des Gebäudes und der Baustelle sowie sonstige ihn berührende Verhältnisse eingehend zu informieren. Ortsbesichtigungen können über folgenden Kontakt vereinbart werden:

gemeinde@hergensweiler.de
08388 / 217

Nachträgliche Einwendungen oder Forderungen durch resultierende Erschwernisse können nicht anerkannt werden.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.

Bauablauf
Falls die Einhaltung des Terminplans durch irgendwelche Umstände in Gefahr gerät, so ist hiervon die Bauleitung sowie der Terminplaner unverzüglich in Kenntnis zu setzen. Dies gilt auch für Ursachen, die nicht im eigenen Einflussbereich liegen, z.B. Verzug anderer Handwerker, unvorhergesehene Arbeiten, die von anderen Handwerkern auszuführen sind usw.
Die Leistungen müssen in Teilbereichen zeitlich versetzt ausgeführt werden. Der Montageablauf bzw. die zeitlich versetzte Leistungser- bringung ist mit der Bauleitung vor Ort abzustimmen. Die sich hieraus ergebenden Mehraufwendungen sind vom AN in die Einheitspreise einzukalkulieren.

Zusätzliche Nebenleistungen
Zusätzlich zu den in der VOB aufgeführten Leistungen werden folgende Nebenleistungen vereinbart:

- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegnüber Witterungseinflüssen zu schützen. Sämtliche Schutzmaßnahme sind, soweit nicht gesondert ausgeschrieben, in die EPs mit einzukalkulieren.

## zusätzliche allgemeine Vertragsbedingungen
zusätzliche allgemeine Vertragsbedingungen

Eine Stromentnahmestelle für Baustrom sowie Wasserentnahmestelle für Bauwasser sind bauseits vom AG eingerichtet. Der AN beteiligt sich an den Kosten wie folgt:

Baustrom:  für AN kostenlos
Bauwasser:  für AN kostenlos
Baumüll/Baureinigung:  0,2% der Brutto-Auftragssumme

## Abkürzungen und Abrechnungseinheiten
Abkürzungen und Abrechnungseinheiten

Folgende Abkürzungen werden verwendet:

AG = Auftraggeber
AN = Auftragnehmer
inkl. = Inklusive
evtl. = eventuell
AW = Außenwand
STB = Stahlbeton
Bo.Pl = Bodenplatte
DFF = Dachflächenfenster
Si = Sichtqualität A/B
NSi = keine Sichtqualität
BE = Baustelleneinrichtung
TWP = Tragwerksplanung
TDK = Turmdrehkran
EP = Einheitspreis
LV = Leistungsverzeichnis
OK = Oberkante
FFB = Fertigfußboden
RFB = Rohfußboden
Kita = Kindertagesstätte
RD = Regeldetail

Im Leistungsverzeichnis können folgende Abrechnungseinheiten zur Anwendung kommen:

h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

## Vorbemerkung gleichw.techn.Spezifikat
Gleichwertige Technische Spezifikationen

oweit in der Leistungsbeschreibung auf Technische Spezifikationen, z. B. nationale Normen, mit denen Europäische Normen umgesetzt werden, europäische technische Zulassungen, gemeinsame technische Spezifikationen, internationale Normen, Bezug genommen wird, werden auch ohne den ausdrücklichen Zusatz: oder gleichwertig, immer gleichwertige Technische Spezifikationen in Bezug genommen.

## Unterl. Baupläne Schlitz-Durchbruchpläne
Unterlagen

Dem AN werden nach Auftragserteilung unentgeltlich zur Verfügung gestellt:
Baupläne der Baumaßnahme,
Schlitz- und Durchbruchpläne,
auf Datenträger, Datenübergabe per Zugriff auf Cloud-System, in einfacher Ausfertigung.

## Ausführungszeiten und Bauablauf
Ausführungszeiten und Bauablauf

Die in LOS 2, Titel 08, 09 und 10 beschriebenen Positionen werden im Bauablauf teilweise zeitversetzt zu den vorher beschriebenen Leistungen ausgeführt:

Nach Fertigstellung der Erd- und Rohbauarbeiten (BA1) wird der Holzbau gestellt sowie die Fenster montiert. Der Einbau der Sockeldämmung und der Beton-Fertigteilfassade kann erst nach dem Einbau der Fenster erfolgen. Im weiteren wird die Holzfassade eingebaut und das Gerüst abgebaut. Der Einbau der Beton-Fertigteile im Bereich der Terrasse kann erst nach Abbau des Gerüsts erfolgen.

Eine Mehraufwand für die zeitversetzte Ausführung, wie eine ggf. eine erneute Baustelleneinrichtung ist in die EPs mit einzukalkulieren und wird nicht gesondert vergütet.

Die Vorhaltezeit der Baukräne ist bis 14.10.2026 kalkuliert.

Es sind folgende Ausführungszeiten vorgesehen:

Baustelleneinrichtung:  03.07 - 08.07.2026
Erdbau und Entwässerungskanalarbeiten: 09.07 - 12.08.2026
Rückbau und Umbau UG:  23.07 - 12.08.2026
Rohbau- und Betonarbeiten  13.08 - 23.09.26
Die Rohbau- und Betonarbeiten erfolgen in zwei Abschnitten von Süden her beginnend:
Abschnitt Süd: Achse 19 - 10  Fertigstellung: 02.09.26
Abschnitt Nord: Achse 10 - 01  Fertigstellung: 23.09.26
Unterbrechung: Holzbau / Fenster  - - -
Dämmung und Fassade Sockel:  30.03 - 26.04.2027
Unterbrechung: Holzfassade  - - -
Terrasse:  13.08 - 26.08.2027

Nach Fertigstellung der Bodenplatte Abschnitt Süd erfolgt eine bauseitige Vermessung

## Baustelleneinrichtungsplan
Baustelleneinrichtungsplan

Der AN legt innerhalb von 14 Kalendertagen nach Auftragserteilung einen detaillierten Baustelleneinrichtungsplan vor, Übergabe digital im Datenformat DWG und PDF

## 013 Rohbau- und Erdbauarbeiten

### Los 01 Erdbau

#### Titel 01.01 Baustelleneinrichtung

**01.01.1 Baustelle einrichten**
*** Pauschalposition
Baustelle für sämtliche, in der Leistungsbeschreibung aufgeführten Leistungen einrichten.
Menge: 1,000 psch

**01.01.2 Bürocontainer aufstellen räumen**
Bürocontainer, aufstellen und räumen, zur Nutzung durch den AG, beheizbar, elektrisch, doppelwandig, wärmegedämmt, Einzelcontainer-Länge 6 m, Einzelcontainer-Breite bis 2,5 m, Standplatz auf vorh. tragfähigen ebenen Untergrund, inkl. Ver- und Entsorgungsanschlüsse, Warten und Betreiben werden gesondert vergütet, für Büro, 2 Arbeitsplätze, Raum eingerichtet, mit 4 Tischen, Maße L/B 0,8/1,6 m, 2 Stühle je Tisch.
Menge: 1,000 St

**01.01.3 Bürocontainer vorhalten**
Menge: 91,000 Wo

**01.01.4 Container Büro reinigen, wöchentlich**
Container für Büro, Einzelcontainer-Länge 6 m, Einzelcontainer-Breite bis 2,5 m, reinigen durch Feuchtwischen aller Oberflächen mit geeigneten Reinigungsmitteln, einschl. Leeren von Abfallbehältern, 2 x wöchentlich,
Positionsmenge = Produkt aus
1
(Reinigungsmenge)
mal
91
(Reinigungsdauer).
Menge: 91,000 StWo

**01.01.5 Sanitärcontainer aufstellen räumen**
Sanitärcontainer, aufstellen und räumen, zur Nutzung durch den AG und andere AN, beheizbar, elektrisch, doppelwandig, wärmegedämmt, Einzelcontainer-Länge 6 m, Einzelcontainer-Breite bis 2,5 m, Standplatz auf vorh. tragfähigen ebenen Untergrund, inkl. Herstellen und Räumen der Ver- und Entsorgungsanschlüsse des Containers, Wasserleitungen von Beginn an als beheizbarer Trinkwasserschlauch z.B. AQUALIFE, die anfallenden Abwässer sind in die öffentliche Kanalisation einzuleiten. Warten und Betreiben werden gesondert vergütet, 2 WC, 2 Urinale, 2 Waschplätze, Wasserversorgung mit Kalt- und Warmwasser, Raum eingerichtet.
Menge: 1,000 St

**01.01.6 Sanitärcontainer vorhalten**
Menge: 91,000 Wo

**01.01.7 Container Wasch-Toilettenraum betreiben wöchentlich**
STLB-Bau 2025-04 000
Container für Wasch-, Toilettenraum, Einzelcontainer-Länge 6 m, Einzelcontainer-Breite bis 2,5 m, betreiben, Bestückung mit Toilettenpapier/Papierhandtüchern/Seife/Desinfektionsmittel, wöchentlich.
Menge: 91,000 Wo

**01.01.8 Container Wasch-Toilettenraum reinigen 2x wöchentlich**
STLB-Bau 2025-04 000
Container für Wasch-, Toilettenraum, Einzelcontainer-Länge 6 m, Einzelcontainer-Breite bis 2,5 m, reinigen durch Feuchtwischen aller Oberflächen mit geeigneten Reinigungsmitteln, einschl. Leeren von Abfallbehältern, 2 x wöchentlich,
Positionsmenge = Produkt aus '2'
(Reinigungsmenge)
mal '91'
(Reinigungsdauer).
Menge: 182,000 StWo

**01.01.9 Aufenthaltscontainer aufstellen räumen**
Aufenthaltscontainer, aufstellen und räumen, zur Nutzung durch AN und andere AN, beheizbar, elektrisch, doppelwandig, wärmegedämmt, Standplatz auf vorh. tragfähigen ebenen Untergrund, inkl. Herstellen und Räumen der Ver- und Entsorgungsanschlüsse des Containers, Raum eingerichtet
Menge: 1,000 St

**01.01.10 Aufenthaltscontainer vorhalten**
Aufenthaltscontainer vorhalten und nachfolgenden Gewerken zur Verfügung stellen, inkl. wöchentlicher Reinigung
Menge: 91,000 StWo

**01.01.11 Bauzaun Stahlrohrrahmen H 2m aufstellen räumen**
Bauzaun, auf unbefestigtem Untergrund, aus Einzelelementen mit verzinktem Stahlrohrrahmen und Vergitterung, verschraubt, Verbindungslaschen an jedem Element, mit Standfüßen, Zaunoberkante über Oberfläche Gelände 2 m, aufstellen und räumen, Abbau erfolgt in max. drei Etappen nach Baufortschritt.
Menge: 70,000 m

**01.01.12 Stützstreben Bauzaun**
Zulage zu vorbeschriebenem Bauzaun für Stützstreben zur Stabilisierung des Bauzaunes mit Verankerung im Boden mit Erdnägeln und Verschraubung am Zaun einschl. Vorhaltung
Menge: 35,000 St

**01.01.13 Umbauen / Umstellen des beschriebenen Bauzaunes entspr.**
Umbauen / Umstellen des beschriebenen Bauzaunes entspr. dem Bauablauf / Phasen und erf. Abläufen der Baustelle, Abrechnung nach m
Menge: 70,000 m

**01.01.14 Bauzaun Stahlrohrrahmen verz Vergitterung H 2m vorhalten**
Bauzaun, auf unbefestigtem Untergrund, aus Einzelelementen mit verzinktem Stahlrohrrahmen und Vergitterung, verschraubt, mit Standfüßen, Zaunoberkante über Oberfläche Gelände 2 m, vorhalten,
Positionsmenge = Produkt aus
70m (Vorhaltemenge)
mal
91Wo (Vorhaltedauer).
Menge: 6370,000 mWo

**01.01.15 BE Fläche teilweise räumen, Bauzaun umbauen HGW Fest**
*** Pauschalposition
Für das  "Hergensweilerfest" muss der an den Parkplatz angrenzende, östliche Bereich der BE Fläche teilweise geräumt werden:

- BE-Fläche räumen: ca. 470m2
- Umbau Bauzaun: ca. 45m
Zeitraum:
27.07-07.08.2026
Menge: 1,000 psch

**01.01.16 Reinigung Verkehrsflächen komb.Saug-Kehrmaschinen**
Reinigen von Verkehrsflächen mit professionellem Reinigunghsgerät, z.B. kombinierte Saug-Kehrmaschinen, inkl. Ensorgung anfallende Stoffe, Ausführung auf besondere Anweisung der Bauleitung
Menge: 10,000 h

#### Titel 01.02 Erdarbeiten

*Hinweis: Abrechnung Entsorgung*
Brechnung Aushub erfolgt nach metrischem Aufmaß des Aushubvolumens.
Abrechnung Entsorgung erfolgt nur nach Wiegeschein, ggf. anfallender Mehraufwand für die Fahrt zu einer geeichten Waage ist einzukalkulieren

**01.02.1 Grasnarbe zerkleinern abräumen aufnehmen fördern auf LKW AN laden D 3-5cm**
STLB-Bau 2025-04 003
Grasnarbe zerkleinern, abräumen, aufnehmen, fördern und auf LKW AN laden, Entsorgung wird gesondert vergütet, Schichtdicke über 3 bis 5 cm.
Menge: 900,000 m2

**01.02.2 Grasnarbe entsorgen**
Grasnarbe aus v.b. Position entsorgen
Menge: 900,000 m2

**01.02.3 Oberboden abtragen laden fördern lagern**
*** Bezugsbeschreibung
STLB-Bau 2025-04 003
Oberboden, profilgerecht abtragen, laden, fördern und geordnet lagern, Förderweg bis 0,2 km, Bodengruppe 1 DIN 18915 (organisch), eine Bodengruppe, Bodengruppe 1 OU DIN 18196 (Schluff mit organischen Beimengungen oder organogener Schluff),
- Massenanteil Steine DIN EN ISO 14688-1 (Co) unterer Wert '0.001' %,
- Massenanteil Steine DIN EN ISO 14688-1 (Co) oberer Wert '1' %, Abtragshöhe über 30 bis 40 cm, Mengenermittlung nach Aufmaß an der Entnahmestelle.
Menge: 100,000 m3

**01.02.4 Oberboden, profilgerecht abtragen, und direkt laden**
*** wie Position 01.02.3
Oberboden, profilgerecht abtragen, und direkt laden, auf LKW des AN laden, die Entsorgung wird gesondert vergütet, Abfall ist nicht gefährlich, nicht schadstoffbelastet, Werte gemäß Ersatzbaustoffverordnung 2023 sind eingehalten
Menge: 170,000 m3

**01.02.5 Schottertragschicht unter BoPl Bestand lösen und seitlich lagern**
Schottertragschicht unter Bestandsgebäude profilgerecht abtragen, laden, fördern und auf Miete setzen, Förderweg bis 0,5 km
Menge: 150,000 m3

**01.02.6 Boden Baugrube lösen laden**
*** Bezugsbeschreibung
STLB-Bau 2025-04 002
Boden für Baugrube, nach Abtrag des Oberbodens,
profilgerecht lösen, direkt laden, auf LKW des AN laden,
die Entsorgung wird gesondert vergütet, Abfall ist nicht gefährlich, nicht schadstoffbelastet, Werte gemäß Ersatzbaustoffverordnung 2023 sind eingehalten, Charakterisierung Bodenmaterial Klasse BM-0 Sand nach EBV 2023, Anlage 1, Tabelle 3,
mit geböschten Wänden,
Gesamtbreite über 15 bis 20 m,
Gesamtlänge über 70 bis 80 m,
Aushubtiefe bis 1 m,
Homogenbereich 2, mit 4 Bodengruppen, Bodengruppe 1 SU* DIN 18196 (Sand-Schluff-Gemisch), Bodengruppe 2 TL DIN 18196 (leicht plastischer Ton), Bodengruppe 3 UL DIN 18196 (leicht plastischer Schluff), Bodengruppe 4 GU DIN 18196 (Kies-Schluff-Gemisch), Tiefe oberer Horizont des Homogenbereiches von 0 m, Tiefe unterer Horizont des Homogenbereiches bis 2 m,
Baumaßnahme der Geotechnischen Kategorie 2 DIN 4020, Kornverteilungsbereich DIN EN ISO 17892-4:
- Massenanteile Ton unterer Wert '5' %,
- Massenanteile Ton oberer Wert '20' %,
- Massenanteile Schluff unterer Wert '15' %,
- Massenanteile Schluff oberer Wert '25' %,
- Massenanteile Sand unterer Wert '40' %,
- Massenanteile Sand oberer Wert '35' %,
- Massenanteile Kies unterer Wert '40' %,
- Massenanteile Kies oberer Wert '20' %,
- Massenanteil Steine DIN EN ISO 14688-1 (Co) unterer Wert '2' %,
- Massenanteil Steine DIN EN ISO 14688-1 (Co) oberer Wert '4' %,
- Feuchtdichte Boden DIN EN ISO 17892-2 oder DIN 18125-2 über 1200 bis 1400 kg/m3,
- Plastizitätszahl DIN EN ISO 17892-12 Ip von '4' %,
- Plastizitätszahl DIN EN ISO 17892-12 Ip bis '10' %,
- Organischer Masseanteil DIN 18128 bis 3 %, Mengenermittlung nach Aufmaß an der Entnahmestelle.
Menge: 1080,000 m3

**01.02.7 Handaushub**
*** wie Position 01.02.6
Aushub von Hand, im Bereich Wurzelwerk Blutbuche, Ausführung nur nach Anweisung der Bauleitung
Menge: 50,000 m3

**01.02.8 Aushubtiefe: bis 3,50m Rückbau UG**
*** wie Position 01.02.6
Aushubtiefe: bis 3,50m
Bereich: Rückbau UG Bestand
Menge: 192,000 m³

**01.02.9 Boden Baugrube Schächte lösen laden**
*** Bezugsbeschreibung
STLB-Bau 2025-04 002
Boden der Baugrube für Schächte, profilgerecht lösen, direkt laden, mit geböschten Wänden, auf LKW des AN laden, die Entsorgung wird gesondert vergütet, Abfall ist nicht gefährlich, Werte gemäß Ersatzbaustoffverordnung 2023 sind eingehalten, Charakterisierung Bodenmaterial Klasse BM-0 Lehm, Schluff nach EBV 2023, Anlage 1, Tabelle 3, Aushubgrundfläche über 4 bis 5 m2, Aushubtiefe bis 2 m,
Homogenbereich 2, mit 4 Bodengruppen, Bodengruppe 1 SU DIN 18196 (Sand-Schluff-Gemisch), Bodengruppe 2 TL DIN 18196 (leicht plastischer Ton), Bodengruppe 3 UL DIN 18196 (leicht plastischer Schluff), Bodengruppe 4 GU DIN 18196 (Kies-Schluff-Gemisch), Tiefe oberer Horizont des Homogenbereiches von 0 m, Tiefe unterer Horizont des Homogenbereiches bis 2 m,
Baumaßnahme der Geotechnischen Kategorie 1 DIN 4020,
- Konsistenz DIN EN ISO 14688-1 fest.
Menge: 33,000 m3

**01.02.10 Boden Baugrube Kontrollschächte lösen laden**
*** wie Position 01.02.9
Boden der Baugrube für Kontrollschächte, Aushubgrundfläche über 1 bis 2 m2
Menge: 40,000 m3

**01.02.11 Abfall Z0 LKW AN transp. entsorgen**
STLB-Bau 2025-04 087
Bau- und Abbruchabfälle, Boden, Steine und Baggergut,
nicht gefährlich, Abfallschlüssel nach AVV (Abfallverzeichnis-Verordnung) 170504 Boden/Stein,
nicht schadstoffbelastet, Zuordnung LAGA Z 0 (uneingeschränkter Einbau),
auf Baustelle lagernd, laden, mit LKW des AN transportieren, entsorgen, max. Gesamtgewicht ohne Beschränkung, zum zugelassenem Lager oder zur Anlage nach Wahl des AN, Vergütung der Entsorgung übernimmt AN, Mengenermittlung nach Wiegekarte.
Menge: 3163,500 t

**01.02.12 Planum Flachgründung UG**
STLB-Bau 2025-04 002
Planum herstellen, für Flachgründung, zulässige Abweichung von der Sollhöhe +/- 2 cm, Verformungsmodul mind. EV2 45 MPa.
Menge: 10,000 m2

**01.02.13 Gründungssohle verdichten Baugrube**
Gründungssohle verdichten, in Baugruben, Verdichtungsgrad mind. DPr 0,98, Verdichtung zwingend mit Walzenzug. Eine Verdichtung mit Anbauverdichter wird nur bei kleinteiligen Flächen akzeptiert.
Menge: 1130,000 m2

**01.02.14 Bettungsschicht Schotter-Splitt-Brechsand-Gemisch**
*** Bezugsbeschreibung
STLB-Bau 2025-04 002
Bettungsschicht, Füllstoff, liefern, profilgerecht einbauen und verdichten, in Baugruben, Verformungsmodul mind. EV2 100 MPa, Verdichtungsgrad mind. DPr 0,98, Schichtdicke über 20 bis 25 cm, zulässige Abweichung von der Sollhöhe +/- 2 cm, Schotter-Splitt-Brechsand-Gemisch, natürliche Gesteinskörnung TL Gestein, Körnung 0/45.
Menge: 385,000 m3

**01.02.15 Bettungsschicht Schächte**
*** wie Position 01.02.14
Bereich: Schächte Aufzug und Hauseinführung
Menge: 10,000 m³

**01.02.16 Boden Graben Abwasserkanäle bis 1,0m lösen laden entsorgen**
*** Bezugsbeschreibung
STLB-Bau 2025-04 002
Boden der Gräben für Abwasserkanäle, profilgerecht lösen, direkt laden, auf LKW des AN laden, transportieren, entsorgen, Vergütung der Entsorgung übernimmt AN, Abfall ist nicht gefährlich, Zuordnung LAGA Z 0 (uneingeschränkter Einbau), Abfallschlüssel nach AVV (Abfallverzeichnis-Verordnung) 170504 Boden/Stein, zum Lager oder zur Anlage nach Wahl des AN, mit geböschten Wänden, Breite der Sohle über 0,5 bis 0,6 m, Aushubtiefe bis 1 m,
Homogenbereich 1, mit 4 Bodengruppen, Bodengruppe 1 SU DIN 18196 (Sand-Schluff-Gemisch), Bodengruppe 2 TL DIN 18196 (leicht plastischer Ton), Bodengruppe 3 UL DIN 18196 (leicht plastischer Schluff), Bodengruppe 4 GU DIN 18196 (Kies-Schluff-Gemisch), Tiefe oberer Horizont des Homogenbereiches von 0 m, Tiefe unterer Horizont des Homogenbereiches bis 2 m,
Baumaßnahme der Geotechnischen Kategorie 1 DIN 4020,
- Konsistenz DIN EN ISO 14688-1 fest.
Menge: 50,000 m

**01.02.17 Boden Graben Abwasserkanäle bis 1,5m**
*** wie Position 01.02.16
Aushubtiefe: bis 1,5m
Menge: 50,000 m

**01.02.18 Sand Bettungsschicht SW-Leitungen**
STLB-Bau 2025-04 002
Sand, natürliche Gesteinskörnung TL Gestein, unter Verwendung mineralischer Ersatzbaustoffe (MEB) gemäß Ersatzbaustoffverordnung (EBV), liefern, für Bettungsschichten, profilgerecht einbauen und verdichten, in Graben, Schichtdicke über 15 bis 20 cm.
Menge: 10,000 m3

**01.02.19 Graben hinterfüllen überschütten verdichten Sand**
STLB-Bau 2025-04 002
Gräben profilgerecht hinterfüllen und überschütten einschl. Stoffe verdichten, Verdichtungsgrad mind. DPr 0,98, Schichtdicke über 10 bis 15 cm, Sand, natürliche Gesteinskörnung TL Gestein, liefern, unter Verwendung mineralischer Ersatzbaustoffe (MEB) gemäß Ersatzbaustoffverordnung (EBV).
Menge: 9,000 m3

**01.02.20 Graben hinterfüllen überschütten verdichten RC**
STLB-Bau 2025-04 002
Gräben profilgerecht hinterfüllen und überschütten einschl. Stoffe verdichten, Verdichtungsgrad mind. DPr 0,98, Schichtdicke über 20 bis 25 cm, Breite der Sohle über 0,6 bis 0,7 m, Recycling-Baustoff (RC), liefern, unter Verwendung mineralischer Ersatzbaustoffe (MEB) gemäß Ersatzbaustoffverordnung (EBV).
Menge: 66,500 m3

**01.02.21 Arbeitsraum Kontrollschächte verfüllen und verdichten RC**
STLB-Bau 2025-04 002
Arbeitsraum profilgerecht verfüllen, einschl. Stoffe verdichten, Verdichtungsgrad mind. DPr 0,98, Arbeiten mit Gerät, Einbauhöhe bis 0,6 m, Recycling-Baustoff (RC), unter Verwendung mineralischer Ersatzbaustoffe (MEB) gemäß Ersatzbaustoffverordnung (EBV), liefern.
Menge: 35,000 m3

**01.02.22 Dynamischer Lastplattendruckversuch**
Dynamischer Lastplattendruckversuch, Nachweis der geforderten Verdichtung des Bodens, Verdichtungsnachweis auf UK Sauberkeitsschicht, Durchführung und Auswertung, sowie Gerätestellung erfolgt durch AN. Abrechnung je Versuch, inkl. aller Geräte, und Nebenkosten.
Menge: 4,000 St

#### Titel 01.04 Entwässerungskanalarbeiten

*Hinweis: Allgemeine Hinweise zur Ausführung*
Notwendige statische Berechnungen und die dazugehörigen Zeichnungen für Schächte, Leitungen u.a. hat der Auftragnehmer ohne Kostenerstattung zu liefern.

Der Auftragnehmer hat seine Aufzeichnungen über Anordnungen und Planänderungen der örtlichen Bauleitung von dieser umgehend gegenzeichnen zu lassen, wenn diese Aufzeichnungen anerkannt werden sollen (Aushändigung eines Duplikates notwendig).

Nach dem Verlegen von Leitungen und Anlagen sind vor dem Verfüllen der Gräben diese Leitungen einzumessen. Die Einmessung erfolgt durch den Auftraggeber bzw. die Versorgungsunternehmen. Diese sind mindestens 48 Stunden vorher zu benachrichtigen. Der Auftragnehmer hat sich vor dem Verfüllen der Gräben bei den zuständigen Stellen zu erkundigen, ob sämtliche Leitungen, die zugefüllt
werden, auch eingemessen sind. Falls dies nicht beachtet wird, ist der Auftragnehmer verpflichtet, sämtliche Leitungen, die nicht eingemessen wurden, auf seine Kosten wieder freizulegen.

Alle freien Rohrenden (SW-Anschluss oder Standrohr) müssen immer mit einem Blinddeckel verschlossen werden. Anschluss Standrohr ist auf -0,40m zu späterer GOK herzustellen.

Dichtheitsprüfung Wasser ist zwingend vor dem Betonieren der Bodenplatte durchzuführen.

*Hinweis: Kanal - Schächte und Abläufe*
Kanal - Schächte und Abläufe

Ausführungsbeschreibung - Anforderung Schächte RS-Beton
Anforderungsprofil für alle Schächte mit RS-Beton
Folgendes Anforderungsprofil ist für alle Schächte mit SR-Beton und monolitischem Schachtunterteil maßgebend und wird in den einzelnen Positionen nicht wiederholt.
Auf die Ausrichtung des Konus ist zu achten (siehe Lagepläne)

Anforderungsprofil:
Einstiegsschacht aus Beton, mind. C 40/50, in Fertigteilausführung nach EN 1917 + DIN V 4034-1, Typ 2, Bauteilverbindung mit in der Muffe lagegenau einbetonierter Elastomerdichtung nach DIN 4060, mit in der Muffe lagegenau einbetoniertem Lastübertragungselement mit Sandfüllung, nicht federnd, ausgelegt für SLW 60.
Alternativ kann das Dichtsystem inkl. Lastausgleichselemtent DS SDVseal verwendet werden.
Verwendung von Zement mit hohem Sulfatwiderstand (SR) für alle Betonteile, für die Verwendung als Schmutzwasserschächte.
Zur eindeutigen Erkennung vor Ort, müssen alle Schachtbauteile mit einer offiziellen Firmenkennzeichnung mit folgenden Angaben versehen sein:
--> Tag der Herstellung
--> DIN V 4034-1, Typ 2
--> Verwendung von "RS"-Zement
Schachtunterteil SU-M (Schachtkörper, Gerinne und Auftritt) monolitisch gefertigt. Die Obermuffe muss DIN V 4034-1 kompatibel sein!
Auftritt in Höhe des Rohrscheitels Neigung der Auftrittsfläche 1:20. Einbetonieren von Anschlussmuffen (z. B. aus GFK oder original Rohrmuffen der einzubindenen Rohre), für die gelenkige Einbindung der Rohre inkl. den dazugehörigen Dichtelementen.
Gerinne gerade bzw. gekrümmt.
Dimensionswechsel im Gerinne.
Sicherheitsbügel nach DIN 19555 (Edelstahl mit Kunststoffummantelung) in Verbindung DIN V 1264 und DIN EN 13101, Auftrittsbreite 330 mm.
Bei der Anordnung der Steigbügel sind die Vorgaben der "DGUV Regel 103-007" einzuhalten.
inkl. Betonschachtkonus
-DN 1000/625, H = 0,60m (Bei DN1000)

Die Zulaufmuffen bei den Hausanschlussschächten sind auf PP SN 10 Rohre auszulegen.

**01.04.1 Abwasserkanal aus PP OD110**
Abwasserkanal aus PP OD110
(Polypropylen)-Rohren DIN EN 1852-1, homogenes Vollwandrohr, für Mischwasser, mit Steckverbindung, DN/OD 110, Nenn-Ringsteifigkeit SN 16 DIN EN ISO 9969, Verlegung DIN EN 1610 in vorh. verbautem Graben, Grabentiefe bis 1,75m, einschl. Bettung Typ 1, Dicke der unteren Bettungsschicht mind. 10 cm, aus Kies-Sand-Gemisch, obere Bettungsschicht aus Kies-Sand-Gemisch,
Menge: 70,000 m

**01.04.2 Bogen, Formstück aus PP (Polypropylen)**
Bogen, Formstück aus PP (Polypropylen)
DIN EN 1852-1, homogenes Vollwandrohr, für Abwasserkanal, für Mischwasser, Steckverbindung, DN/OD 110, alle Gradzahlen, für vor beschrieben Abwasserkanal, ansonsten wie zuvor beschrieben
Menge: 30,000 St

**01.04.3 Abzweig, Formstück aus PP (Polypropylen)**
Abzweig, Formstück aus PP (Polypropylen)
DIN EN 1852-1, homogenes Vollwandrohr, für Abwasserkanal, für Mischwasser, Steckverbindung, DN/OD 110, alle Gradzahlen, für vor beschrieben Abwasserkanal, ansonsten wie zuvor beschrieben
Menge: 4,000 St

**01.04.4 Abwasserkanal aus PP OD 125/133**
Abwasserkanal aus PP OD 125/133
(Polypropylen)-Rohren DIN EN 1852-1, homogenes Vollwandrohr, für Mischwasser, mit Steckverbindung, DN/OD 125/133, Nenn-Ringsteifigkeit SN 16 DIN EN ISO 9969, Verlegung DIN EN 1610 in vorh. verbautem Graben, Grabentiefe bis 1,75m, einschl. Bettung Typ 1, Dicke der unteren Bettungsschicht mind. 10 cm, aus Kies-Sand-Gemisch, obere Bettungsschicht aus Kies-Sand-Gemisch,
Menge: 40,000 m

**01.04.5 Bogen DN125, Formstück aus PP (Polypropylen)**
Bogen DN125, Formstück aus PP (Polypropylen)
DIN EN 1852-1, homogenes Vollwandrohr, für Abwasserkanal, für Mischwasser, Steckverbindung, DN/OD 125, alle Gradzahlen, für vor beschrieben Abwasserkanal, ansonsten wie zuvor beschrieben
Menge: 5,000 St

**01.04.6 Abzweig DN125, Formstück aus PP (Polypropylen)**
Abzweig DN125, Formstück aus PP (Polypropylen)
DIN EN 1852-1, homogenes Vollwandrohr, für Abwasserkanal, für Mischwasser, Steckverbindung, DN/OD 125, alle Gradzahlen, für vor beschrieben Abwasserkanal, ansonsten wie zuvor beschrieben
Menge: 3,000 St

**01.04.7 Mauerkragen-Set DN 100 mit 2 Stück Edelstahlspannbändern**
Mauerkragen-Set DN 100 mit 2 Stück Edelstahlspannbändern

Mauerkragen-Set, mittels Spannbändern am Rohr fixieren und mittig im Bauteil einbetonieren. Einschließlich Mehraufwand für Schalarbeiten.
Menge: 7,000 St

**01.04.8 Rohranschluss DN 125 an Bestandsschacht herstellen,**
Rohranschluss DN 125 an Bestandsschacht herstellen,

Vergütet wird der Mehraufwand für das
Herstellen des Anschlusses einschließlich eventueller Passstücke und Überschiebrohre
Menge: 1,000 St

**01.04.9 Schacht, DN 1000, Gerades Gerinne, Tiefe 1,01 bis 1,50 m**
Schacht, DN 1000, Gerades Gerinne, Tiefe 1,01 bis 1,50 m
Anforderungsprofil Schacht gem. Ausführungsbeschreibung
Schachttiefe (Wasserlauf bis GOK): 1,01 bis 1,50 m

Zulauf Leitung Material PP DN 100
Ablauf Leitung Material PP DN 125
Menge: 1,000 St

**01.04.10 Schacht, DN 1000, Gekrümmtes Gerinne, Tiefe 1,01 bis 1,50 m**
Schacht, DN 1000, Gekrümmtes Gerinne, Tiefe 1,01 bis 1,50 m
Anforderungsprofil Schacht gem. Ausführungsbeschreibung
Schachttiefe (Wasserlauf bis GOK): 1,01 bis 1,50 m

Zulauf Leitung Material PP DN 100
Ablauf Leitung Material PP DN 100
Menge: 1,000 St

**01.04.11 Schacht, DN 1000, Seitenzulauf, Zulage**
Schacht, DN 1000, Seitenzulauf, Zulage
Seitenzulauf im Schachtgerinne als Zulage zur Position Schacht DN1000 mm,
inkl. Herstellung der gelenkigen Rohreinbindung.
Seitenzulauf Leitung Material PP DN 100
Menge: 1,000 St

**01.04.12 Schachtabdeckung Klasse B, Begu,**
Schachtabdeckung Klasse B, Begu,
mit Lüftung und Schmutzfänger
Schachtabdeckung, entsprechend DIN 1229, mit lichter Weite min. 610 mm und rundem Rahmen, liefern und nach Herstellerangaben einbauen.
Ausführung nach DIN 19 584, mit Begu-Rahmen. Schmutzfänger nach DIN 1221 mit Kreuzstange liefern und einbauen.
Schachtabdeckung zunächst provisorisch auflegen und entsprechend des Bauablaufes Zug um Zug bis auf planmäßige Höhe setzen. Fuge zwischen Fertigteilen mit Distanzstücken entsprechender Festigkeit voll unterbauen, Restfuge mit
Mörtel MG III nach DIN 1053 füllen. Füllung glattstreichen.
Schachtabdeckung als Zuschlag zur Schachtposition
Klasse B 125
Menge: 2,000 St

**01.04.13 Dichtheitsprüfung Wasser**
Dichtheitsprüfung DIN EN 1610 mit Wasser, als Abnahmeprüfung, der Rohrverbindung aus PP, DN 100, bis DN 200, einschl. aller erforderlichen Anlagen, Abdichtungen, Verankerungen und Rohrverschlüsse, Verfahren W, Wasser liefern und schadlos beseitigen, Ausführung gemäß Einzelbeschreibung, Dichtheitsprüfung des gesamten beschriebnen Leistungsumfanges Grundleitungen und Hebeanlagen einschließlich aller technischen Anlagen (Hebeanlagen) vor verfüllten der Rohrleitungen / bzw. Anlagen.
Die Anzahl der Mauerkragen entspricht der Anzahl von Grundleitungsanschlüssen. Die Druckprüfung ist zu dokumentieren mit Protokoll und Fotos.
Menge: 1,000 St

**01.04.14 Bestandsunterlagen Entwässerungskanalarbeiten**
*** Pauschalposition
Anfertigen und Übergeben der Bestandsunterlagen der Entwässerungsanlage für außerhalb und innerhalb vom Gebäude, Der Bestandsplan muss zwingend Schachtnummern, Höhen und Durchmesser der gebauten Leitungen enthalten und spätestens vier Wochen nach Abschluss der Entwässerungskanalarbeiten übergeben werden. Bestandsunterlagen werden dem AG einfach in Papierform und digital als DXF sowie PDF übergeben.
Menge: 1,000 psch

#### Titel 01.05 Stundenlohnarbeiten

**01.05.1 Polier-in sämtliche Kosten/Zuschläge**
STLB-Bau 2025-04 091
Stundenlohnarbeiten durch Polier/-in
der Verrechnungssatz für die jeweilige Arbeitskraft umfasst sämtliche Aufwendungen wie Lohn- und Gehaltskosten, Lohn- und Gehaltsnebenkosten, Zuschläge, lohngebundene und lohnabhängige Kosten, sonstige Sozialkosten, Gemeinkosten, Wagnis und Gewinn.
Menge: 4,000 h

**01.05.2 Baumaschinenführer-in sämtliche Kosten/Zuschläge**
STLB-Bau 2025-04 091
Stundenlohnarbeiten durch Baumaschinenführer/-in
der Verrechnungssatz für die jeweilige Arbeitskraft umfasst sämtliche Aufwendungen wie Lohn- und Gehaltskosten, Lohn- und Gehaltsnebenkosten, Zuschläge, lohngebundene und lohnabhängige Kosten, sonstige Sozialkosten, Gemeinkosten, Wagnis und Gewinn.
Menge: 1,000 h

**01.05.3 Facharbeiter-in sämtliche Kosten/Zuschläge**
STLB-Bau 2025-04 091
Stundenlohnarbeiten durch Facharbeiter/-in
der Verrechnungssatz für die jeweilige Arbeitskraft umfasst sämtliche Aufwendungen wie Lohn- und Gehaltskosten, Lohn- und Gehaltsnebenkosten, Zuschläge, lohngebundene und lohnabhängige Kosten, sonstige Sozialkosten, Gemeinkosten, Wagnis und Gewinn.
Menge: 8,000 h

**01.05.4 Bauhelfer-in sämtliche Kosten/Zuschläge**
STLB-Bau 2025-04 091
Stundenlohnarbeiten durch Bauhelfer/-in
der Verrechnungssatz für die jeweilige Arbeitskraft umfasst sämtliche Aufwendungen wie Lohn- und Gehaltskosten, Lohn- und Gehaltsnebenkosten, Zuschläge, lohngebundene und lohnabhängige Kosten, sonstige Sozialkosten, Gemeinkosten, Wagnis und Gewinn.
Menge: 8,000 h

**01.05.5 LKW Fahrer-in 30-40t**
STLB-Bau 2025-04 091
LKW, mit Fahrer/-in, einsetzen,
der Verrechnungssatz für die jeweilige Arbeitskraft umfasst sämtliche Aufwendungen wie Lohn- und Gehaltskosten, Lohn- und Gehaltsnebenkosten, Zuschläge, lohngebundene und lohnabhängige Kosten, sonstige Sozialkosten, Gemeinkosten, Wagnis und Gewinn,
der Verrechnungssatz für das Gerät umfasst sämtliche Aufwendungen für den Betrieb, Gemeinkosten, Wagnis und Gewinn, Nutzlast 30 bis 40 t.
Menge: 8,000 h

**01.05.6 Hydraulikbagger Fahrer-in Tieflöffel 5-10t**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Tieflöffel, Masse im Betriebszustand 5 bis 10 t.
Menge: 8,000 h

**01.05.7 Hydraulikbagger Fahrer-in Tieflöffel 20-25t**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Tieflöffel, Masse im Betriebszustand 20 bis 25 t.
Menge: 8,000 h

### Los 02 Rohbau

#### Titel 02.01 Baustelleneinrichtung

**02.01.1 Baustelle einrichten**
*** Pauschalposition
Baustelle für sämtliche, in der Leistungsbeschreibung aufgeführten Leistungen einrichten.
Menge: 1,000 psch

**02.01.2 Turmdrehkran stationär untendrehend aufbauen abbauen**
*** Grundposition ZZ 1.0
*** Bezugsbeschreibung
Stationären Turmdrehkran, untendrehend, mit Laufkatzausleger,Hakenhöhe mind. 35m,
max. Ausladung 45m, Nutzlast bei 45m Ausladung: 1400 kg
einschl. Fundamentkreuz auf Abstützplatten
Menge: 2,000 St

**02.01.3 TDK obendrehend**
*** Wahlposition ZZ 1.1
*** wie Position 02.01.2
TDK, obendrehend, max. Ausladung 78m, Nutzlast bei 78m Ausladung: 1.700 kg
einschl. Fundamentkreuz auf Abstützplatten
Menge: 1,000 St

**02.01.4 Aufstellplatz Turmdrehkrane**
*** Grundposition ZZ 2.0
*** Bezugsbeschreibung
Herstellen und räumen von Aufstellplätzen für v.b. Turmdrehkräne
Menge: 2,000 St

**02.01.5 Aufstellplatz TDK obendrehend**
*** Wahlposition ZZ 2.1
*** wie Position 02.01.4
für TDK obendrehend aus Pos. 013.02.01.03
Menge: 1,000 St

**02.01.6 Turmdrehkran vorhalten**
*** Grundposition ZZ 3.0
*** Bezugsbeschreibung
Stationären Turmdrehkran aus Pos. 013.02.01.02 vorhalten, ggf. auch für nachfolgende dritte Gewerke vorhalten und zur Verfügung stellen, inkl. Einweisung von nachfolgenden Gewerken.

Aufbau Kran: 03.07.2026
Abbau Kran:  23.09.2026

Positionsmenge = Produkt aus
2 St. (Vorhaltemenge)
mal
12 Wo (Vorhaltedauer).
Menge: 24,000 StWo

**02.01.7 TDK obendrehend vorhalten**
*** Wahlposition ZZ 3.1
*** wie Position 02.01.6
für TDK obendrehend aus Pos. 013.02.01.03
Menge: 12,000 StWo

**02.01.8 UG: Staubschutzwände**
STLB-Bau 2025-04 000
Abschottung als Wand, Höhe bis 3 m, Aufstellung im Innenbereich, Tragkonstruktion aus Holz, einseitige Bekleidung aus PE-Folie, umlaufende Anschlüsse an angrenzende Bauteile und Durchdringungen sowie alle Stoßstellen staubdicht, aufbauen, Anschlüsse an angrenzende Bauteile werden gesondert vergütet.
Menge: 25,000 m2

**02.01.9 UG: Staubschutzwände: Anschluss/Andichtung**
STLB-Bau 2025-04 000
Anschluss/Andichtung der Abschottungen an den Bestand, Abschottung bestehend aus PE-Folie, anschließend an Bodenoberfläche aus Betonwerkstein, Ober- bzw. Unterfläche druckstabil, glatt, Anschluss/Andichtung unterdruckfest, hitzebeständig, spritzwasserbeständig, UV-beständig, Befestigung am Bestand ohne Klebeband, herstellen, reinigen und entfernen.
Menge: 30,000 m

**02.01.10 Schutzgeländer auf best. UG**
STLB-Bau 2025-04 000
Schutzgeländer, aus Holz, gehobelt, auf befestigtem Untergrund, Höhe 1 m, einrichten und räumen.
Menge: 18,000 m

**02.01.11 Einmessen der Schalung durch Vermesser / Tachymeter**
*** Pauschalposition
*** Bezugsbeschreibung
Einmessen der Schalungen durch Vermesser mit Tachymeter oder nach Wahl des AN. Anzahl Einmesspunkte nach Erfordernis des AN. Die fertiggestellten Betonarbeiten müssen zur späteren Montage des Holzbaus absolut präzise (Toleranz 1cm / 100m) hergestellt sein.
Menge: 1,000 psch

**02.01.12 Einmessen der Schalung der Aussentreppen**
*** wie Position 02.01.11
Einmessen der Schalungen der Aussentreppen in Lage und Höhe,

Positionsmenge = Produkt aus
2
(Treppen)
mal
1
(pauschales Einmessen)
Menge: 2,000 psch

**02.01.13 BE Fläche teilweise räumen, Bauzaun umbauen HGW Fest**
*** Pauschalposition
Für das  "Hergensweilerfest" muss der an den Parkplatz angrenzende, östliche Bereich der BE Fläche teilweise geräumt werden:

- BE-Fläche räumen: ca. 470m2
- Umbau Bauzaun: ca. 45m
Zeitraum:
26.07-06.08.2027
Menge: 1,000 psch

#### Titel 02.02 Abbruch- und Rückbauarbeiten

*Hinweis: Transportwege Abbruchmaterial*
Die nachfolgend beschriebenen Abbrucharbeiten finden im wesentlich im Bereich des bestehenden UGs statt. Förderweg zur BE-Fläche bis 50m.

50m

**02.02.1 Abfangung Bestehende Decke**
*** Pauschalposition
Abfangung der bestehenden Decke mittels Baustützten DIN EN 1065 Klasse D, e=1m, Gesamtlänge=10m
Menge: 1,000 psch

**02.02.2 Kernbohrung Stahlbeton Durchm. 120mm für Steckbügel und zum Einbringen Beton**
STLB-Bau 2025-04 084
Kernbohrung, senkrecht zur Untergrundfläche, Untergrundfläche waagerecht, Bohrkernsicherung nicht erforderlich, aus Stahlbeton, Normalbeton, Bohrdurchmesser über 150 bis 200 mm, Bohrtiefe über 17,5 bis 20 cm, einschl. Lösen des Bohrkerns aus dem Gefüge, nicht schadstoffbelastet,
Abfall ist nicht gefährlich, ohne Festlegung eines Zuordnungskriteriums LAGA/DepVO/EBV/RuVA, Wichte des Abbruchstoffes DIN EN 1991-1-1 24 kN/m3,
Geräteeinsatz ist möglich, max. Gesamtgewicht bis 0,5 t, Ausführung staubarm TRGS 559, Ausführung im Freien,
aufgenommene Stoffe sammeln, ohne Zerkleinerung, auf LKW des AN laden, transportieren, entsorgen, zur Verwertungsanlage, Transportweg bis 10 km, Abfallschlüssel nach AVV (Abfallverzeichnis-Verordnung) 170101 Beton,
Vergütung der Entsorgung übernimmt AN.
Menge: 13,000 St

**02.02.3 Betondecke und Bodenplatte schneiden**
*** Bezugsbeschreibung
Betondecke und Bodenplatte schneiden, Beton bewehrt, Deckendicke über 15 bis 20 cm, Tiefe der zu bearbeitenden Fläche über 15 bis 20 cm, Entsorgung wird gesondert vergütet.
Menge: 20,000 m

**02.02.4 Betonwände schneiden**
*** wie Position 02.02.3
Betonwände schneiden, Beton bewehrt, Wanddicke über 25 bis 30 cm, Tiefe der zu bearbeitenden Fläche über 25 bis 30 cm, Entsorgung wird gesondert vergütet.
Menge: 5,500 m

**02.02.5 Betonwände schneiden Durchbruch Haustechnikraum**
*** wie Position 02.02.3
Betonwände schneiden, Beton bewehrt, Wanddicke über 40 bis 50 cm, Tiefe der zu bearbeitenden Fläche über 40 bis 50 cm, Entsorgung wird gesondert vergütet.
Menge: 3,000 m

**02.02.6 Außenwand Stahlbeton abbrechen und entsorgen**
*** Bezugsbeschreibung
Abbruch der Außenwand aus Stahlbeton, Normalbeton,
ohne Bekleidungen und Beschichtungen, im Rahmen einer Teilabbruchmaßnahme, nicht schadstoffbelastet,
Abfall ist nicht gefährlich, ohne Festlegung eines Zuordnungskriteriums LAGA/DepVO/EBV/RuVA, Wichte des Abbruchstoffes DIN EN 1991-1-1 24 kN/m3,
Abbruchdicke '20' cm, Ausführung innerhalb des Bauwerks,
Arbeitshöhe bis 2 m,
Geräteeinsatz ist möglich, max. Gesamtgewicht bis 10 t, Ausführung staubarm TRGS 559,
aufgenommene Stoffe sammeln, zerkleinern, max. Kantenlänge bis 150 cm, auf LKW des AN laden, transportieren, entsorgen, zum Lager oder zur Anlage nach Wahl des AN, Abfallschlüssel nach AVV (Abfallverzeichnis-Verordnung) 170101 Beton,
Vergütung der Entsorgung übernimmt AN.
Menge: 12,500 m3

**02.02.7 Abbruch der Decke aus Stahlbeton**
*** wie Position 02.02.6
Menge: 10,000 m3

**02.02.8 Abbruch der Bodenplatte aus Stahlbeton**
*** wie Position 02.02.6
Abbruch der Bodenplatte aus Stahlbeton,
Menge: 10,000 m3

**02.02.9 Innenwand zw. Haustechnikraum Bestand und Haustechnikraum neu**
*** wie Position 02.02.6
Innenwand zwischen bestehendem Haustechnikraum und neuem Haustechnikraum, Maße ca. 210 / 100 / 50 (h/b/t)
Menge: 1,000 m3

**02.02.10 Abdichtung Außenwand Bitumenanstrich D 2mm abbrechen nicht schadstoffbelastet v.Hand Stoffe laden transp. LKW AN entsorgen bis 10km AVV170302 Vergüt.Entsorg. AN**
STLB-Bau 2025-04 084
Abbruch der Abdichtung an Außenwand, Bitumenanstrich, Dicke 2 mm, im Rahmen einer Totalabbruchmaßnahme, nicht schadstoffbelastet,
Abfall ist nicht gefährlich, Ausführung im Freien, Arbeitshöhe bis 2 m,
Abbruch von Hand/mit handgeführten Kleingeräten, Ausführung staubarm TRGS 559,
aufgenommene Stoffe sammeln, auf LKW des AN laden, transportieren, entsorgen, zur Verwertungsanlage, Transportweg bis 10 km, Abfallschlüssel nach AVV (Abfallverzeichnis-Verordnung) 170302 Bitumengemische,
Vergütung der Entsorgung übernimmt AN.
Menge: 42,000 m2

**02.02.11 Lichtschacht Beton B 150cm H 200cm T 100cm abbrechen**
Abbruch des Lichtschachts aus unbewehrtem Beton, Normalbeton, Betonfestigkeitsklasse gemäß Bestandsunterlagen, eine Überschreitung der Betondruckfestigkeit(en) gemäß Bestandsunterlagen im dort zugrunde gelegten Druckfestigkeitssystem (Nennfestigkeiten bzw. charakteristische Festigkeiten) bis zu 2 Druckfestigkeitsklassenstufen ist einzukalkulieren,
Breite 150 cm, Höhe 200 cm, Tiefe 160 cm, im Rahmen einer Totalabbruchmaßnahme, nicht schadstoffbelastet,
Abfall ist nicht gefährlich, ohne Festlegung eines Zuordnungskriteriums LAGA/DepVO/EBV/RuVA, Wichte des Abbruchstoffes DIN EN 1991-1-1 24 kN/m3,
Geräteeinsatz ist möglich, max. Gesamtgewicht bis 10 t, Ausführung staubarm TRGS 559,
aufgenommene Stoffe sammeln, zerkleinern, max. Kantenlänge bis 150 cm, auf LKW des AN laden, transportieren, entsorgen, zum Lager oder zur Anlage nach Wahl des AN, Abfallschlüssel nach AVV (Abfallverzeichnis-Verordnung) 170101 Beton,
Vergütung der Entsorgung übernimmt AN.
Menge: 1,000 St

**02.02.12 Fensterel. Holz-Kunststoff abbrechen und Entsogen**
STLB-Bau 2025-04 084
Abbruch des Fensterelements, des Einfachfensters, mit Verglasung, 2-teilig, aus Holz-Kunststoff, Laubholz, im Rahmen einer Totalabbruchmaßnahme, nicht schadstoffbelastet,
Abfall ist nicht gefährlich, Altholzkategorie A II,
Höhe Blendrahmen '1300' mm,
Breite Blendrahmen '1400' mm,
Dicke Rahmen '68' mm,
Dicke Verglasung '10' mm, einschl. Blendrahmen, Ausführung innerhalb des Bauwerks, Ausführung im Erdgeschoss, Arbeitshöhe bis 2 m,
Abbruch von Hand/mit handgeführten Kleingeräten, Ausführung staubarm TRGS 559,
aufgenommene Stoffe sammeln, auf LKW des AN laden, transportieren, entsorgen, zur Verwertungsanlage, Transportweg bis 10 km, Abfallschlüssel nach AVV (Abfallverzeichnis-Verordnung) 170904 gemischte Bau- und Abbruchabfälle,
Vergütung der Entsorgung übernimmt AN.
Menge: 6,000 St

**02.02.13 Tür Stahl besch abbrechen und entsorgen**
STLB-Bau 2025-04 084
Abbruch der Tür, der Innentür einflügelig, aus beschichtetem Stahl, im Rahmen einer Totalabbruchmaßnahme, nicht schadstoffbelastet,
Abfall ist nicht gefährlich,
Breite Nennmaß Wandöffnung '1000' mm,
Höhe Nennmaß Wandöffnung '1500' mm, einschl. Blendrahmen, einschl. Beschlag,
Türblattdicke '40' mm, Ausführung innerhalb des Bauwerks, Ausführung im 1. Untergeschoss, Arbeitshöhe bis 3 m,
Abbruch von Hand/mit handgeführten Kleingeräten, Ausführung staubarm TRGS 559,
aufgenommene Stoffe sammeln, auf LKW des AN laden, transportieren, entsorgen, zur Verwertungsanlage, Transportweg bis 10 km, Abfallschlüssel nach AVV (Abfallverzeichnis-Verordnung) 170904 gemischte Bau- und Abbruchabfälle,
Vergütung der Entsorgung übernimmt AN.
Menge: 3,000 St

**02.02.14 Streifenfundament Stahlbeton abbrechen**
Abbruch des Streifenfundaments aus Stahlbeton, Normalbeton, ohne Bekleidungen und Beschichtungen, im Rahmen einer Teilabbruchmaßnahme, nicht schadstoffbelastet,
Abfall ist nicht gefährlich, Zuordnung LAGA Z 0 (uneingeschränkter Einbau), Wichte des Abbruchstoffes DIN EN 1991-1-1 24 kN/m3, Abbruchbreite über 40 bis 50 cm,
Abbruchdicke '15' cm, Ausführung innerhalb des Bauwerks,
Erschwernis durch vertikale Förderwege von der Abbruchstelle zur Bereitstellungsfläche/zum Ladeplatz,
vertikaler Förderweg '10' m,
Geräteeinsatz ist möglich, max. Gesamtgewicht bis 5 t, Ausführung staubarm TRGS 559, zerkleinern,
aufgenommene Stoffe sammeln, max. Kantenlänge bis 120 cm, auf LKW des AN laden, transportieren, entsorgen, zum Lager oder zur Anlage nach Wahl des AN, Abfallschlüssel nach AVV (Abfallverzeichnis-Verordnung) 170101 Beton,
Vergütung der Entsorgung übernimmt AN.
Menge: 3,000 m3

**02.02.15 Trennschnitt Asphalt / Bitumen**
Menge: 12,000 m

**02.02.16 Abbrechen bitumenhaltige Befestigung Hoffläche**
STLB-Bau 2025-04 084
Teilabbruch der bitumenhaltigen Befestigung, in Hofflächen, nicht schadstoffbelastet,
Abfall ist nicht gefährlich, Wichte des Abbruchstoffes DIN EN 1991-1-1 20 kN/m3,
Abbruchdicke '10' cm,
Geräteeinsatz ist möglich, max. Gesamtgewicht bis 10 t, Ausführung staubarm TRGS 559,
aufgenommene Stoffe sammeln, auf LKW des AN laden, transportieren, entsorgen, zum Lager oder zur Anlage nach Wahl des AN, Abfallschlüssel nach AVV (Abfallverzeichnis-Verordnung) 170302 Bitumengemische,
Vergütung der Entsorgung übernimmt AN.
Menge: 20,000 m2

#### Titel 02.03 Erdarbeiten

**02.03.1 Boden Streifenfundament lösen laden transportieren**
STLB-Bau 2025-04 002
Boden für Streifenfundament, ab Baugrubensohle,
profilgerecht lösen, direkt laden, auf LKW des AN laden, transportieren, entsorgen,
Vergütung der Entsorgung übernimmt AN, Abfall ist nicht gefährlich, nicht schadstoffbelastet, Zuordnung LAGA Z 0 (uneingeschränkter Einbau), Abfallschlüssel nach AVV (Abfallverzeichnis-Verordnung) 170504 Boden/Stein, zum Lager oder zur Anlage nach Wahl des AN,
mit geböschten Wänden,
Gesamtbreite über 1 bis 1,25 m,
Gesamtlänge über 9 bis 10 m,
Aushubtiefe bis 0,8 m,
Homogenbereich 2, mit 4 Bodengruppen, Bodengruppe 1 SU DIN 18196 (Sand-Schluff-Gemisch), Bodengruppe 2 TL DIN 18196 (leicht plastischer Ton), Bodengruppe 3 UL DIN 18196 (leicht plastischer Schluff), Bodengruppe 4 GU DIN 18196 (Kies-Schluff-Gemisch), Tiefe oberer Horizont des Homogenbereiches von 0 m, Tiefe unterer Horizont des Homogenbereiches bis 5 m,
Baumaßnahme der Geotechnischen Kategorie 1 DIN 4020,
- Konsistenz DIN EN ISO 14688-1 fest, Mengenermittlung nach Aufmaß an der Entnahmestelle.
Menge: 7,500 m3

**02.03.2 Auffüllung UG: Füllstoff einbauen verdichten RC**
*** Bezugsbeschreibung
STLB-Bau 2025-04 002
Füllstoff einbauen und verdichten, profilgerecht, mit Recycling-Baustoff (RC), liefern, unter Verwendung mineralischer Ersatzbaustoffe (MEB) gemäß Ersatzbaustoffverordnung (EBV), Schichtdicke über 25 bis 30 cm, Verdichtungsgrad mind. DPr 0,98, Arbeiten mit Gerät.
Menge: 96,000 m3

**02.03.4 Auffüllung UG: Füllstoff einbauen verdichten, Lagermaterial**
*** wie Position 02.03.2
Material auf der Baustelle gelagert: Schottertragschicht Bestand, Förderweg bis 0,5 km
Menge: 150,000 m3

**02.03.5 Arbeitsraum verfüllen und verdichten RC**
*** Bezugsbeschreibung
STLB-Bau 2025-04 002
Arbeitsraum profilgerecht verfüllen, einschl. Stoffe verdichten, Verdichtungsgrad mind. DPr 0,98, Arbeiten mit Gerät, Einbauhöhe bis 0,6 m, Recycling-Baustoff (RC), unter Verwendung mineralischer Ersatzbaustoffe (MEB) gemäß Ersatzbaustoffverordnung (EBV), liefern.
Menge: 60,000 m3

**02.03.6 Arbeitsraum Schächte**
*** wie Position 02.03.5
Einbauhöhe: bis 0,8m
Bereich: Schächte Aufzug und Hauseinführung
Menge: 50,000 m3

**02.03.7 Verbindung ELT / HLS: Sand Bettungsschicht Leerrohre**
STLB-Bau 2025-04 002
Sand, natürliche Gesteinskörnung TL Gestein, unter Verwendung mineralischer Ersatzbaustoffe (MEB) gemäß Ersatzbaustoffverordnung (EBV), liefern, für Bettungsschichten, profilgerecht einbauen und verdichten, in Graben, Schichtdicke über 15 bis 20 cm.
Menge: 7,200 m3

#### Titel 02.04 Mauerarbeiten

**02.04.1 Stumpfstoß Mauerwerk D 17,5-24cm**
STLB-Bau 2025-04 012
Mauerwerk mit Stumpfstoß an vorh. Wand aus Mauerwerk anschließen, mit Anker und Schiene, Anker und Schiene werden gesondert vergütet, Mauerwerksdicke über 17,5 bis 24 cm.
Menge: 8,000 m

**02.04.2 Maueranschlussschiene Stahl korrosionsbest Profil 25/14 einbauen**
STLB-Bau 2025-04 012
Maueranschlussschiene mit Dellenanker aus korrosionsbeständigem Stahl, Profil 25/14, Einbau in Außenwand, einbauen.
Menge: 8,000 m

**02.04.3 Schließen Wandöffnungen Mauerwerk**
STLB-Bau 2025-04 012
Mauerwerk DIN EN 1996 der Außenwand, für späteren Putzauftrag, mit Stoßfugenvermörtelung,
Porenbeton-Planstein DIN EN 771-4 in Verbindung mit DIN 20000-404 oder nach Zulassung, Festigkeitsklasse 2, Rohdichteklasse 0,4,
Mauerwerksdicke 24 cm, Dünnbettmörtel M 10 DIN 18580 oder DIN 20000-412 in Verbindung mit DIN EN 998-2, Maße L/H 624/249 mm, Dicke 240 mm, Arbeitshöhe bis 3,5 m, einschl. Traggerüst Bemessungsklasse A, in Einzelflächen bis 2 m2.
Menge: 3,000 m2

#### Titel 02.05 Schalungen

*Hinweis: Kanten*
alle sichtbar bleibenden Kanten sind abgerundet, Radius: 2mm, auszuführen, Dreikantleisten dürfen nur in später unsichtbaren Bereichen eingesetzt werden.

**02.05.1 Schalung Streifenfundament UG**
STLB-Bau 2025-04 013
Schalung Streifenfundament, einhäuptig, Schalungshaut geeignet für das Aufbringen von Beschichtungen auf erhärtete Betonflächen, Bauteilhöhe bis 0,5 m, Ausführung im 1. Untergeschoss, Ausführung gemäß Zeichnung.
Menge: 5,000 m2

**02.05.2 Schalung Kelleraußenwand, zweihäuptig**
*** Bezugsbeschreibung
STLB-Bau 2025-04 013
Schalung Kelleraußenwand, Stirnschalung wird gesondert vergütet, Bauteilhöhe über 2 bis 3 m, Ausführung im 1. Untergeschoss.
Menge: 50,000 m2

**02.05.3 Schalung Kellerfenster, zweihäuptig**
*** wie Position 02.05.2
im Bereich von Kellerfenstern
Menge: 15,000 m2

**02.05.4 Schalung Türsturz, dreihäuptig**
*** wie Position 02.05.2
im Bereich von Türstrurz der neu hergestellten Öffnung zwischen bestehendem und neuem Haustechnikraum, Schalung dreihäuptig
Menge: 2,000 m2

**02.05.5 Schalung Bodenpl. Schacht**
STLB-Bau 2025-04 013
Schalung Bodenplatte für Schacht, als Randschalung, einhäuptig, Schalungshöhe über 15 bis 25 cm, Schalungshaut geeignet für das Aufbringen von Beschichtungen auf erhärtete Betonflächen, Ausführung gemäß Zeichnung.
Menge: 17,000 m

**02.05.6 Schalung Schachtwände, zweihäuptig**
STLB-Bau 2025-04 013
Schalung Schachtwand, min. lichtes Schachtmaß über 1 bis 2 m, Schalungshaut geeignet für das Aufbringen von Beschichtungen auf erhärtete Betonflächen, Bauteilhöhe über 2 bis 3 m, Ausführung gemäß Zeichnung.
Menge: 34,000 m2

**02.05.7 Schalung Bodenplatte**
STLB-Bau 2025-04 013
Schalung Bodenplatte, als Randschalung, im Grundriss geknickt, einhäuptig, Schalungshöhe über 15 bis 25 cm, Schalungshaut geeignet für das Aufbringen von Beschichtungen auf erhärtete Betonflächen, Ausführung gemäß Zeichnung.
Menge: 190,000 m

**02.05.8 Schalung Stütze außen rund SB2**
STLB-Bau 2025-04 013
Schalung Stütze, außen, Querschnitt rund,
Durchmesser '22' cm, Schalungshaut geeignet für sichtbar bleibende Betonflächen, mit normalen Anforderungen, Klasse SB 2 gemäß DBV-Merkblatt "Sichtbeton", als fertiges Schalrohr aus Stahl, Schalung neu, Bauteilhöhe über 0,5 bis 1 m, Ausführung im Erdgeschoss, Ausführung gemäß Zeichnung.
Menge: 1,200 m2

**02.05.9 Zulage Schalung: Verjüngung Stütze**
*** Pauschalposition
Zulage zu v.b. Position:
Verjüngung / Reduktion des Durchmessers von 22 auf 18cm, Höhe Verjüngung: 5cm
Menge: 1,000 psch

**02.05.10 Schalung Wandsockel**
Schalung freistehende Wände, Stirnschalung wird gesondert vergütet, Bauteilhöhe bis 0,5 m, Ausführung im Erdgeschoss, Einzelflächen von ca. 0,45m2 bis 16,5m2, 28 einzelne Wanscheiben
Menge: 118,000 m2

**02.05.11 Schalung Wandsockel Stirnschalung**
STLB-Bau 2025-04 013
Schalung freistehende Wand, als Stirnschalung, Wanddicke bis 15 cm, einhäuptig, Bauteilhöhe bis 0,5 m, Ausführung im Erdgeschoss, Ausführung gemäß Zeichnung.
Menge: 16,000 m

**02.05.12 Schalung Verdrängungskörper Wandsockel f. Fenstereinbau**
Schalung Schlitze, einschl. Verdrängungskörper, Verdrängungskörper ist geeignet zur späteren Beschichtung mit Flüssigkubststoffabdichtung (z.B. PUR) und verbleibt nach dem Ausschalen im Bauteil, Schlitztiefe bis 5 cm, Schlitzbreite über 5 bis 10 cm, Einzellängen ca. 50cm, für Außenwand aus Ortbeton, Ausführung im Erdgeschoss, Ausführung gemäß Zeichnung.
Menge: 16,000 m

**02.05.13 Schalung Aussentreppe freistehende Wand SB2 abgetreppt**
STLB-Bau 2025-04 013
Schalung freistehende Wand, Stirnschalung wird gesondert vergütet, Schalungshaut geeignet für sichtbar bleibende Betonflächen, mit normalen Anforderungen, Klasse SB 2 gemäß DBV-Merkblatt "Sichtbeton", abgetreppt, für gerundete Betonkanten, Stöße geordnet, ohne Fuge, Hüllrohr aus Faserzement, Verschluss der Ankerstellen durch Verspachtelung, Feuerwiderstandsklasse F 30 DIN 4102-2, Bauteilhöhe über 4 bis 5 m, einschl. Traggerüst Bemessungsklasse A, Ausführung im Erdgeschoss, Ausführung gemäß Zeichnung.
Menge: 70,000 m2

**02.05.14 Schalung Aussentreppe freistehende Wand SB2 Stirnschalung**
STLB-Bau 2025-04 013
Schalung freistehende Wand, als Stirnschalung, Wanddicke über 20 bis 25 cm, Schalungshaut geeignet für sichtbar bleibende Betonflächen, mit normalen Anforderungen, Klasse SB 2 gemäß DBV-Merkblatt "Sichtbeton", einhäuptig, Schalhautstöße stumpf mit Dichtungsband, geschlossenzellig, Stöße geordnet, ohne Fuge, Bauteilhöhe über 4 bis 5 m, Ausführung im Erdgeschoss, Ausführung gemäß Zeichnung.
Menge: 18,000 m

**02.05.15 Zulage: halbrunde Stirnschalung**
Zulage zu v.B. Position: halbrunde Ausbildung der Stirnschalung, Geometrie: Halbkreis, Durchmesser=25cm
Menge: 18,000 m

**02.05.16 Schalung freistehende Wand SB2 geneigt**
Schalung freistehende Wand, als Deckschalung bzw. oberer Abschluss der freistehenden Wand im Treppenauge, dem Lauf der Treppen folgend geneigt, über 30 bis 35 Grad, Schalungshaut geeignet für sichtbar bleibende Betonflächen, mit normalen Anforderungen, Klasse SB 2 gemäß DBV-Merkblatt "Sichtbeton",  Wanddicke über 20 bis 25 cm, Bauteilhöhe über 4 bis 5 m.
Menge: 17,000 m

**02.05.17 Zulage: Neigung oberer Wandabschluss**
Zulage zu v.b. Position: Betonoberfläche der freistehenden Wand nach Innen geneigt
Menge: 17,000 m

**02.05.18 Schalung Schlitz Entwässerungsrinne SB2**
Schalung Schlitz, einschl. temporärer Verdrängungskörper, geometrie Verdrängungskörper ist konisch auszuführen (unten schmaler, oben breiter, zur Vermeidung von Frostschäden),  geneigt, Schalungshaut geeignet für sichtbar bleibende Betonflächen, mit normalen Anforderungen, Klasse SB 2 gemäß DBV-Merkblatt "Sichtbeton", Schlitztiefe bis 5 cm, für scharfkantige Betonkanten, Schlitzbreite über 10 bis 15 cm, für freistehende Wabnd aus Ortbeton, im Bereich oberer Wandabschluss, als Entwässerungsrinne, Ausführung gemäß Zeichnung.
Menge: 19,000 m

**02.05.19 Schalung Halb-Kugel**
Schalung Halb-Kugel, einschl. temporärer Verdrängungskörper, Schalungshaut geeignet für sichtbar bleibende Betonflächen, mit normalen Anforderungen, Klasse SB 2 gemäß DBV-Merkblatt "Sichtbeton", Durchmesser 10cm, für scharfkantige Betonkanten, für freistehende Wabnd aus Ortbeton, im Bereich oberer Wandabschluss, Ausführung gemäß Zeichnung.
Menge: 2,000 St

**02.05.20 Schalung Treppenlaufplatte und Stufen SB2**
Schalung Treppenlaufplatte, einschl. Stufen, Schalungshaut geeignet für sichtbar bleibende Betonflächen, mit normalen Anforderungen, Klasse SB 2 gemäß DBV-Merkblatt "Sichtbeton", mit geordneten Stößen,
Steigungen '20' St, Setzstufenhöhe 17,3 cm, Trittstufenbreite 29
cm, Treppenlaufbreite 150 cm, einschl. Traggerüst Bemessungsklasse A,
Höhe Abstützung von '0' m,
Höhe Abstützung bis '3,5' m, Aufstellebene Abstützung
waagerecht, einschl. Deckschalung, untere und seitliche Schalung, Ausführung im Erdgeschoss.
Menge: 46,000 m2

**02.05.21 Schalung Treppenpodestpl. SB2**
STLB-Bau 2025-04 013
Schalung Treppenpodestplatte, Schalungshaut geeignet für sichtbar bleibende Betonflächen, mit normalen Anforderungen, Klasse SB 2 gemäß DBV-Merkblatt "Sichtbeton", mit geordneten Stößen, einschl. Traggerüst Bemessungsklasse A,
Höhe Abstützung von '0' m,
Höhe Abstützung bis '3.5' m, Aufstellebene Abstützung waagerecht, Ausführung im Erdgeschoss, Ausführung gemäß Zeichnung.
Menge: 24,000 m2

**02.05.22 Zulage: runde Schalung**
Zulage zu v.B. Position: runde Ausbildung der Schalung des Treppenpodests, Geometrie: Halbkreis, Durchmesser=313cm
Menge: 2,000 St

**02.05.23 Zulage: Tropfkante**
Zulage zu v.B. Position: Ausbildung einer Tropfnase durch einlegen einer Dreieckleiste, gem. Zeichnung
Menge: 10,000 m

**02.05.24 Zulage Schalung Stufen und Podeste: Oberseite geneigt**
Zulage für oberseitig geneigte Ausbildung der Trittstufen- und Podestoberflöchen, Neigung ca. 2-3% (8mm bei 29cm Auftritt),
Frischbetonoberflächen werden nach dem Betonieren mit Besenstrichoberfläche versehen (sep. Vergütung)
Menge: 30,000 m2

**02.05.25 Schalung Schlitz Geländereinbau**
Schalung Schlitz, einschl. temporärer Verdrängungskörper, geneigt, Schalungshaut geeignet für sichtbar bleibende Betonflächen, mit normalen Anforderungen, Klasse SB 2 gemäß DBV-Merkblatt "Sichtbeton", Schlitztiefe bis 5 cm, für scharfkantige Betonkanten, Schlitzbreite ca. 5 cm, Schlitzlänge ca. 40 cm, vertikal, für Treppenlaufplatte aus Ortbeton, als Aussparung für Einbau Geländer, Ausführung gemäß Zeichnung.
Menge: 20,000 St

**02.05.26 Schalung Auffüllung Schaumglsschotter**
Schalung für Schaumglasschotter, als Randschalung, einhäuptig, im Grundriss geknickt, Schalungshöhe 30 cm
Menge: 180,000 m

**02.05.27 Mehraufwand für Schalung bzw. Ausbau Schalung im UG**
*** Pauschalposition
Die raumseitigen Schalungen im Bereich UG Bestand (später Haustechnikraum HTR) müssen durch Fensteröffnungen bzw.
nach dem Verschließen der Fensteröffnungen über interne Treppe transportiert werden. Der Einsatz einer kleinteiligen und leicht zu transportierenden Schalung wird empfohlen. Vergütung für Erschwerniszulage.
Menge: 1,000 psch

#### Titel 02.06 Ortbeton

**02.06.1 UG: Ortbeton Streifenfundament Stahlbeton C8/10**
Ortbeton Streifenfundament, obere Betonfläche waagerecht, aus unbewehrtem Beton, Normalbeton C 8/10 DIN EN 206, DIN 1045-2, natürliche Gesteinskörnung, Feuchtigkeitsklasse WF (Betonkorrosion, feuchte Umgebung), Querschnittsbreite über 40 bis 50 cm, Querschnittstiefe über 40 bis 50 cm, Ausführung gemäß Zeichnung.
Menge: 2,000 m3

**02.06.2 UG: Ortbeton Kelleraußenwand Stahlbeton C20/25**
*** Bezugsbeschreibung
STLB-Bau 2025-04 013
Ortbeton Kelleraußenwand, als Stahlbeton, Normalbeton C 25/30 DIN EN 206, DIN 1045-2, natürliche Gesteinskörnung, Expositionsklasse XC2 (Bewehrungskorrosion durch Karbonatisierung, nass/selten trocken), Feuchtigkeitsklasse WF (Betonkorrosion, feuchte Umgebung), Dicke über 15 bis 25 cm.
Menge: 5,200 m3

**02.06.3 UG: Ortbeton im Bereich von zu verschließenden Fenstern**
*** wie Position 02.06.2
im Bereich von zu verschließenden Fenstern
Menge: 1,600 m3

**02.06.4 UG: Ortbeton im Bereich von Sturz über Tür HTR**
*** wie Position 02.06.2
im Bereich von Türstrurz der neu hergestellten Öffnung zwischen bestehendem und neuem Haustechnikraum
Menge: 0,200 m3

**02.06.5 Bodenplatte: Ortbeton Stahlbeton C25/30 XC2 D 25cm**
*** Bezugsbeschreibung
STLB-Bau 2025-04 013
Ortbeton Bodenplatte, Untergrund Dämmschicht, Untergrund waagerecht, obere Betonfläche waagerecht, als Stahlbeton, Normalbeton C 25/30 DIN EN 206, DIN 1045-2, natürliche Gesteinskörnung, Expositionsklasse XC2 (Bewehrungskorrosion durch Karbonatisierung, nass/selten trocken), Feuchtigkeitsklasse WF (Betonkorrosion, feuchte Umgebung), Dicke 25 cm.
Menge: 870,000 m2

**02.06.6 Bodenplatten Schächte: Ortbeton Stahlbeton C25/30 XC2 D 20-25cm**
*** wie Position 02.06.5
im Bereich von Übergabeschacht HTR / Unterfahrt Aufzug
Menge: 8,000 m2

**02.06.7 Schachtwände Stahlbeton: Ortbeton C25/30 XC2 D 15-25cm**
STLB-Bau 2025-04 013
Ortbeton Schachtwand, als Stahlbeton, Normalbeton C 25/30 DIN EN 206, DIN 1045-2, natürliche Gesteinskörnung, Expositionsklasse XC2 (Bewehrungskorrosion durch Karbonatisierung, nass/selten trocken), Feuchtigkeitsklasse WF (Betonkorrosion, feuchte Umgebung), Dicke über 15 bis 25 cm.
Menge: 2,500 m3

**02.06.8 Wandsockel: Ortbeton Stahlbeton C25/30 XC2 D 15-25cm**
STLB-Bau 2025-04 013
Ortbeton freistehende Wand, als Stahlbeton, Normalbeton C 25/30 DIN EN 206, DIN 1045-2, natürliche Gesteinskörnung, Expositionsklasse XC2 (Bewehrungskorrosion durch Karbonatisierung, nass/selten trocken), Feuchtigkeitsklasse WF (Betonkorrosion, feuchte Umgebung), Dicke über 15 bis 25 cm.
Menge: 9,000 m3

**02.06.9 Stütze Eingangsbereich: Ortbeton Einzelfundament Stahlbeton**
STLB-Bau 2025-04 013
Ortbeton Einzelfundament, obere Betonfläche waagerecht, aus Stahlbeton, Normalbeton C 20/25 DIN EN 206, DIN 1045-2, natürliche Gesteinskörnung, Expositionsklasse XF2 (Frostangriff, mäßige Wassersättigung mit Taumittel), Feuchtigkeitsklasse WF (Betonkorrosion, feuchte Umgebung), Einzelvolumen bis 0,25 m3.
Menge: 0,200 m3

**02.06.10 Aussentreppe: Ortbeton Sauberkeitsschicht Bodenplatte unbewehrt C25/30 D 5cm**
STLB-Bau 2025-04 013
Ortbeton Sauberkeitsschicht, für Bodenplatte, als unbewehrter Beton, Normalbeton C 25/30 DIN EN 206, DIN 1045-2, natürliche Gesteinskörnung, Dicke 5 cm.
Menge: 23,000 m2

**02.06.11 Aussentreppen: Ortbeton Fundament Stützwand Stahlbeton C35/45**
STLB-Bau 2025-04 013
Ortbeton Fundament für Stützwand, obere Betonfläche waagerecht, aus Stahlbeton, Normalbeton C 35/45 DIN EN 206, DIN 1045-2, natürliche Gesteinskörnung, Expositionsklasse XF2 (Frostangriff, mäßige Wassersättigung mit Taumittel), Expositionsklasse XC4 (Bewehrungskorrosion durch Karbonatisierung, wechselnd nass und trocken), Expositionsklasse XD3 (Bewehrungskorrosion durch Chloride, ausgenommen Meerwasser, wechselnd nass und trocken), Feuchtigkeitsklasse WA (Betonkorrosion, feuchte Umgebung, direkte Alkalizufuhr von außen), Querschnittsbreite über 300 bis 325 cm, Querschnittstiefe bis 30 cm, Ausführung gemäß Zeichnung.
Menge: 4,500 m3

**02.06.12 Aussentreppen: Ortbeton Wand freistehend Stahlbeton C35/45 SB2**
STLB-Bau 2025-04 013
Ortbeton freistehende Wand, eine Seitenfläche geneigt, obere Betonfläche geneigt, als Stahlbeton, Normalbeton C 35/45 DIN EN 206, DIN 1045-2, natürliche Gesteinskörnung, Expositionsklasse XF2 (Frostangriff, mäßige Wassersättigung mit Taumittel), Expositionsklasse XC4 (Bewehrungskorrosion durch Karbonatisierung, wechselnd nass und trocken), Expositionsklasse XD3 (Bewehrungskorrosion durch Chloride, ausgenommen Meerwasser, wechselnd nass und trocken), Feuchtigkeitsklasse WA (Betonkorrosion, feuchte Umgebung, direkte Alkalizufuhr von außen), als Sichtbeton, mit normalen Anforderungen, Klasse SB 2 gemäß DBV-Merkblatt "Sichtbeton", Dicke über 15 bis 25 cm, Erprobungsflächen werden gesondert vergütet, Ausführung gemäß Zeichnung.
Menge: 9,000 m3

**02.06.13 Aussentreppen: Ortbeton Treppenpodestpl. Stahlbeton C35/45 SB2**
STLB-Bau 2025-04 013
Ortbeton Treppenpodestplatte, als Stahlbeton, Normalbeton C 35/45 DIN EN 206, DIN 1045-2, natürliche Gesteinskörnung, Expositionsklasse XF2 (Frostangriff, mäßige Wassersättigung mit Taumittel), Expositionsklasse XC4 (Bewehrungskorrosion durch Karbonatisierung, wechselnd nass und trocken), Expositionsklasse XD3 (Bewehrungskorrosion durch Chloride, ausgenommen Meerwasser, wechselnd nass und trocken), Feuchtigkeitsklasse WA (Betonkorrosion, feuchte Umgebung, direkte Alkalizufuhr von außen), als Sichtbeton, mit normalen Anforderungen, Klasse SB 2 gemäß DBV-Merkblatt "Sichtbeton", Plattendicke 22 cm, einschl. Traggerüst Bemessungsklasse A, Ausführung gemäß Zeichnung.
Menge: 4,000 m3

**02.06.14 Aussentreppen: Ortbeton Treppenlaufpl. Stufen Stahlbeton C35/45 SB2**
STLB-Bau 2025-04 013
Ortbeton Treppenlaufplatte einschl. Stufen,
Steigungen '21' St, als Stahlbeton, Normalbeton C 35/45 DIN EN 206, DIN 1045-2, natürliche Gesteinskörnung, Expositionsklasse XF2 (Frostangriff, mäßige Wassersättigung mit Taumittel), Expositionsklasse XC4 (Bewehrungskorrosion durch Karbonatisierung, wechselnd nass und trocken), Expositionsklasse XD3 (Bewehrungskorrosion durch Chloride, ausgenommen Meerwasser, wechselnd nass und trocken), Feuchtigkeitsklasse WA (Betonkorrosion, feuchte Umgebung, direkte Alkalizufuhr von außen), als Sichtbeton, mit geringen Anforderungen, Klasse SB 1 gemäß DBV-Merkblatt "Sichtbeton", Plattendicke 22 cm, Setzstufenhöhe 17 cm, Trittstufenbreite 29 cm, einschl. Traggerüst Bemessungsklasse A.
Menge: 6,600 m3

**02.06.15 Aussentreppe: Hohlkehle Fundament-Wand**
STLB-Bau 2025-04 081
Hohlkehle herstellen, Bauteil Boden, mit kunststoffmodifiziertem Instandsetzungsbeton/-mörtel (RM), einschl. Haftbrücke, Radius 5 cm, anpassen an Wand.
Menge: 16,000 m

**02.06.16 Außentreppen: aufrauen Stocken erhärtete Betonoberfläche**
Aufrauen durch Stocken der erhärteten Betonoberfläche, an senkrechten Bauteilen, im Anschlussbereich an die Stufen bleibt ein "Sockel" i.H. von 5cm stehen bzw. wird nicht gestockt, sämtliche Außenkanten sind zu scharrieren.
Menge: 83,800 m2

**02.06.17 Aussentreppe: Besenstrich Frischbetonoberfläche**
Aufrauen durch Besenstrich der Frischbetonoberfläche, an der Oberseite waagerechter Bauteile: geneigte Trittstufen, als flächenfertiger Nutzboden, Ausführung Besenstrich in Richtung Treppenlaufrichtung bzw. Gefälle der Stufen
Menge: 30,000 m2

**02.06.18 Aussentreppen: Hohlkehle herstellen**
Hohlkehle herstellen, Bauteil Boden, Fläche waagerecht (bis 2 % geneigt), mit kunststoffmodifiziertem Instandsetzungsbeton/-mörtel (RM), einschl. Haftbrücke, anpassen an Wand, Radius=1cm

Produkt: PCI NANOCRET R4 PCC o.glw.

Angeboten:

Fabrikat: '.........'

Typ: '.........'
Menge: 22,000 m

**02.06.19 Aussentreppe: Kontraststreifen Weißzement**
Herstellen, Liefern und Einbauen von Kontraststreifen aus Weißzement im Bereich von Treppenaustritt und Treppenantritt, Höhe 4cm, Tiefe 4cm, Einzelbreiten 130cm, Ausführung nach Wahl des Bieters als Werkstein-Fertigteil inkl. Verdrängungskörper oder Ortbeton inkl. Schalung, Oberfläche aufgerauht, min. R11, Es gelten die technischen Anforderungen gem. Pos. 013.02.06.14
Menge: 10,500 m

#### Titel 02.07 Bewehrung

*Hinweis: Hinweistext Bewehrung*
Das Biegen und Verlegen der Bewehrung hat genau nach Zeichnung zu erfolgen.
Die Abstände von der Schalung sind genau einzuhalten, so dass die erforderlichen Betondeckung gewährleistet ist. Während des Betoniervorgangs ist ständig darauf zu achten, dass die Bewehrung nicht verschoben oder durch betreten, Fahrbrücken, Laufstege usw. aus ihrer planmäßigen Lage gebracht wird.

Für alle bewehrten Bauteile wird gerippter Betonstahl bzw. Edelstahl gem. Einzelpositionen mit hoher Duktilität verwendet. Sofern der Auftragnehmer die Bewehrung anders als geplant ausführen möchte, sind sämtliche damit verbundenen Aufwendungen (Anpassung der Statischen Berechnung, Bewehrungspläne, Prüfgebühren etc.) vom Auftragnehmer zu erbringen bzw. einzukalkulieren. Bauteile dürfen erst nach Abnahme und Freigabe der Bewehrung betoniert werden.

Vor dem Betonieren ist die Fachbauleitung zu informieren und der Prüfingenieur zur Überwachung der verlegten Bewehrung rechtzeitig zu bestellen. Die Abnahme muss spätestens 2 Tage vor dem Betonieren angemeldet werden.

Um Engpässe bei der Lieferung und Verlegung der Bewehrung zu Vermeiden und die von der Bauleitung und dem Prüfingenieur eventuell geforderten Zulagen vorrätig zu haben, sind alle gängigen Betonstahldurchmesser in ausreichender Anzahl vorzuhalten.
Ablängen und Biegen sind in den Einheitspreisen einzukalkulieren. Die Abrechnung erfolgt nach den Stahllisten.

In hochausgelasteten Bauteilen liegt ein engmaschiges z. T. mehrlagiges Bewehrungsraster vor. Auch bei dichter Bewehrung ist durch geeignete Maßnahmen dafür Sorge zu tragen, dass der Beton gut verarbeitet und verdichtet wird, dass er alle geforderten Eigenschaften erfüllt, z.B. durch Anpassung der maximalen Korngröße des Zuschlages an die Bewehrungsabstände, Verwendung von zugelassenen Zusätzen zur Verbesserung der Verarbeitbarkeit, der Aufgabe angepasste Rüttler und Schalung usw. Diese Maßnahmen sind von der Baufirma einzuplanen und in die Preise einzurechnen.

Die Betonstahlmassen in nachfolgenden Positionen, verstehen sich einschließlich liefern,
zwischenlagern, schneiden, biegen, verlegen, einschließlich: Montagebedarf, Verschnitt, Kofferbügel, Unterstützungskörbe und Abstandhalter.

In Bereichen von Bauteilen mit drückendem Grundwasser bzw. Betonen mit hohem Wassereindringwiderstand sind ausschließlich Abstandshalter aus Beton oder Faserzement zu verwenden.

Bewehrungsschnitte (planmäßig i.d.R. nicht erforderlich) bis einschließlich Ø 20 mm werden nicht gesondert vergütet, sondern sind in den Einheitspreisen enthalten.

**02.07.1 Stabstahl für Ortbeton B500A Durchm. 8-20mm**
Bewehrung aus Betonstabstahl B500A DIN 488-1, DIN 488-2, Durchmesser über 8 bis 20 mm
Menge: 25085,000 kg

**02.07.2 Edelstahl für Ortbeton Stabstahl B500B 8-20mm**
Edelstahl für Ortbeton Stabstahl B500B  Ø8-20mm
nach AbZ: Z1.4266, >/= Ø12 mm
Nichtrostender, warmgewalzter, gerippter Betonstahl in
Ringen B500A NR "Top12"
WerkstoffNr. 1.4003
Menge: 2082,000 kg

**02.07.3 Schraubanschluss für Edelstahlbewehrung, 12mm**
*** Bezugsbeschreibung
Schraubanschluss für Edelstahlbewehrung
Mechanische Verbindung und Verankerung von Betonstabstahl B500NR mittels aufgepresster oder aufgeschraubter Muffen und Gewindebolzen Mengenangabe für Muffenstab, Muffe und Anschlusstab, Durchmesser 12mm

Produkt: Halfen HBS-05 o.glw.

Angeboten:

Fabrikat: '.........'

Typ: '.........'
Menge: 240,000 St

**02.07.4 Schraubanschluss für Edelstahlbewehrung, 16mm**
*** wie Position 02.07.3
Durchmesser 16mm
Menge: 20,000 St

**02.07.5 Schraubanschluss für Edelstahlbewehrung, 20mm**
*** wie Position 02.07.3
Durchmesser 20mm
Menge: 10,000 St

#### Titel 02.08 Abdichtungs- und Dämmarbeiten, Einbauteile

**02.08.1 Bewehrungsanschluss Betonschraube**
Bewehrungsanschluss Betonschraube, mit bauaufsichtlicher Zulassung, Durchmesser=12mm, Länge=140mm, e = 50cm
Menge: 20,000 St

**02.08.2 Bewehrungsanschluss Sturz UG**
STLB-Bau 2025-04 013
Bewehrungsanschluss aus Betonstabstahl DIN 488-1, DIN 488-2, Durchmesser über 6 bis 10 mm, Setztiefe bis 0,1 m, mit bauaufsichtlicher Zulassung, kraftschlüssig, Klebeanker, Befestigungsuntergrund Stahlbeton, für Sturz aus Ortbeton, Arbeitshöhe bis 3,5 m.
Menge: 14,000 St

**02.08.3 Aussenwand UG: Abdichtung Wand PMBC 2-schichtig Spachtelverfahren**
Abdichtung erdberührter Wände DIN 18533-1 und DIN 18533-3, Raumnutzungsklasse RN1-E (geringe Anforderung), Wassereinwirkungsklasse W1.1-E (Bodenfeuchte und nichtdrückendes Wasser bei Bodenplatten und erdberührten Wänden), Rissklasse R1-E (gering), Rissüberbrückungsklasse RÜ1-E (geringe Rissüberbrückung bis 0,2 mm),
mit kunststoffmodifizierter Bitumen-Dickbeschichtung (PMBC), Trockenschichtdicke mind. 3 mm, 2-schichtig, im Spachtelverfahren aufbringen, Untergrund Beton.

Produkt: Remmers MB-2K o.glw.

Angeboten:

Fabrikat: '.........'

Typ: '.........'
Menge: 60,000 m2

**02.08.4 Aussenwand UG: Hohlkehle Fundament-Wand**
STLB-Bau 2025-04 081
Hohlkehle herstellen, Bauteil Boden, mit kunststoffmodifiziertem Instandsetzungsbeton/-mörtel (RM), einschl. Haftbrücke, Radius 5 cm, anpassen an Wand.
Menge: 10,000 m

**02.08.5 Aussenwand UG: Perimeterdämmung Wände XPS 80mm**
STLB-Bau 2025-04 013
Perimeterdämmung auf Kelleraußenwand, Wassereinwirkungsklasse W1.1-E (Bodenfeuchte und nichtdrückendes Wasser bei Bodenplatten und erdberührten Wänden), aus Polystyrol-Hartschaum XPS DIN EN 13164, Bemessungswert der Wärmeleitfähigkeit max. 0,035 W/(mK), Nennwert der Wärmeleitfähigkeit max. 0,034 W/(mK), Dicke 80 mm, Anwendungsgebiet DIN 4108-10 PW, hohe Druckbelastbarkeit - dh, mit Klebe- und Dichtungsmasse auf Bitumenbasis (2-Komponentenkleber) befestigen.
Menge: 60,000 m2

**02.08.6 Schächte: Perimeterdämmung Bodenpl. Unterseite XPS 120mm**
STLB-Bau 2025-04 013
Perimeterdämmung unter Bodenplatte, Wassereinwirkungsklasse W1.1-E (Bodenfeuchte und nichtdrückendes Wasser bei Bodenplatten und erdberührten Wänden), aus Polystyrol-Hartschaum XPS DIN EN 13164, Bemessungswert der Wärmeleitfähigkeit max. 0,035 W/(mK), Nennwert der Wärmeleitfähigkeit max. 0,034 W/(mK), Dicke 120 mm, Anwendungsgebiet DIN 4108-10 PB, hohe Druckbelastbarkeit - dh, lose auflegen.
Menge: 9,000 m2

**02.08.7 Schächte: Perimeterdämmung Wände XPS 120mm**
STLB-Bau 2025-04 013
Perimeterdämmung auf Kelleraußenwand, Wassereinwirkungsklasse W1.1-E (Bodenfeuchte und nichtdrückendes Wasser bei Bodenplatten und erdberührten Wänden), aus Polystyrol-Hartschaum XPS DIN EN 13164, Bemessungswert der Wärmeleitfähigkeit max. 0,035 W/(mK), Nennwert der Wärmeleitfähigkeit max. 0,034 W/(mK), Dicke 120 mm, Anwendungsgebiet DIN 4108-10 PW, hohe Druckbelastbarkeit - dh, mit Klebe- und Dichtungsmasse auf Bitumenbasis (2-Komponentenkleber) befestigen.
Menge: 22,000 m2

**02.08.8 Schächte: Fugenband**
STLB-Bau 2025-04 013
Fugenband, aus PVC/NBR DIN 18541-1 und DIN 18541-2, Arbeitsfugenband, innenliegend, A 320, in Bodenplatte und Wand, Fuge der Beanspruchung zugewandt, abgerechnet wird nach tatsächlichen Verbrauch auf Nachweis.
Menge: 32,000 m

**02.08.9 Geotextil Gewebe unter Glasschaumschotter**
STLB-Bau 2025-04 002
Schicht aus Geotextilien, Gewebe- und Maschenware, zum Schützen, Geotextilrobustheitsklasse 3, Masse min. 320 g/m2, Höchstzugkraft min. 150 kN/m, Einbau in Baugrube, Überlappungsbreite mind. 50 cm, Abrechnung in der Abwicklung der Bearbeitungsflächen.
Menge: 1150,000 m2

**02.08.10 mechanischer Schutz Geotextil**
Liefern und Auslegen von Plattenmaterial, z.B. Schaltafeln / OSB-Platten o.ä., Materialstärke min. 16mm, Tiefe ca. 60cm,
als mechanicher Schutz von eingebautem Geotexti, Stöße sind sicher zu überdecken
Menge: 115,000 m2

**02.08.11 Perimeterdämmung Bodenpl. Unterseite Schaumglasschotter**
STLB-Bau 2025-04 013
Perimeterdämmung unter Bodenplatte, aus Schaumglasschotter DIN EN 13167, Bemessungswert der Wärmeleitfähigkeit max. 0,11 W/(mK), Nennwert der Wärmeleitfähigkeit max. 0,080 W/(mK), Dicke 300 mm, Anwendungsgebiet DIN 4108-10 PB, verdichtet.
Menge: 970,000 m2

**02.08.12 Trennlage PE-Folie D 0,2mm einlagig Dämmschicht**
STLB-Bau 2025-04 013
Trennlage aus PE-Folie Dicke 0,2 mm, einlagig, auf Dämmschicht.
Menge: 970,000 m2

**02.08.13 Wandsockel: Abdichtung PMBC 2-schichtig Spachtelverf**
Abdichtung Wandsockel DIN 18533-1 und DIN 18533-3, Raumnutzungsklasse RN3-E (hohe Anforderung), Wassereinwirkungsklasse W4-E (Spritzwasser und Bodenfeuchte am Wandsockel sowie Kapillarwasser in und unter Wänden), Rissklasse R1-E (gering), Rissüberbrückungsklasse RÜ2-E (mäßige Rissüberbrückung bis 0,5 mm),
mit kunststoffmodifizierter Bitumen-Dickbeschichtung (PMBC), Trockenschichtdicke mind. 3 mm, 2-schichtig, im Spachtelverfahren aufbringen, Untergrund Beton.

Produkt: Remmers MB-2K o.glw.

Angeboten:

Fabrikat: '.........'

Typ: '.........'
Menge: 90,000 m2

**02.08.14 Wandsockel: Perimeterdämmung XPS 80mm**
STLB-Bau 2025-04 013
Perimeterdämmung an Sockel, Wassereinwirkungsklasse W4-E (Spritzwasser und Bodenfeuchte am Wandsockel sowie Kapillarwasser in und unter Wänden), aus Polystyrol-Hartschaum XPS DIN EN 13164, Bemessungswert der Wärmeleitfähigkeit max. 0,035 W/(mK), Nennwert der Wärmeleitfähigkeit max. 0,034 W/(mK), einlagig, Dicke 80 mm, Anwendungsgebiet DIN 4108-10 PW, hohe Druckbelastbarkeit - dh, mit Klebe- und Dichtungsmasse auf Bitumenbasis (2-Komponentenkleber) befestigen.
Menge: 90,000 m2

**02.08.15 Verbindung ELT: Doppel Dichtpackung zum einbetonieren**
Doppel-Dichtpackung zum Einbetonieren

Doppel-Dichtpackung für den schalungsbündigen Einbau, ermöglicht den beidseitigen gas- und wasserdichten Anschluss von Systemabdichtungen für Kabel und Kabelschutzrohre,
Produkt: Hauff HSI 150 1x1 K2/200
o.glw.

Angeboten:

Fabrikat: '.........'

Typ: '.........'
Menge: 21,000 St

**02.08.16 Verbindung ELT: Systemdeckel für gewellte Kabelschutzrohre 168**
Systemdeckel mit Manschettentechnik für gewellte Kabelschutzrohre, Systemkonform zu v.b. Dichtpackung und zu nachfolgende beschriebenem Kabelschutzrohr.

Produkt: Hauff HSI 150 MA 168 WR
o.glw.

Angeboten:

Fabrikat: '.........'

Typ: '.........'
Menge: 16,000 St

**02.08.17 Verbindung ELT: Systemdeckel für gewellte Kabelschutzrohre 110**
Systemdeckel mit Manschettentechnik für gewellte Kabelschutzrohre, Systemkonform zu v.b. Dichtpackung und zu nachfolgende beschriebenem Kabelschutzrohr.

Produkt: Hauff HSI 150 MA 110 WR
o.glw.

Angeboten:

Fabrikat: '.........'

Typ: '.........'
Menge: 5,000 St

**02.08.18 Verbindung ELT: biegsames PE Kabelschutzrohr 450 160**
biegsames PE Kabelschutzrohr zur Durchführung bei Betonbauteilen, Außendurchmesser=160mm
Produkt: Fränkische Kabuflex R plus 450 co2ntrol Typ 160
o.glw.

Angeboten:

Fabrikat: '.........'

Typ: '.........'
Menge: 80,000 m

**02.08.19 Verbindung ELT: biegsames PE Kabelschutzrohr 450 110**
biegsames PE Kabelschutzrohr zur Durchführung bei Betonbauteilen, Außendurchmesser=110mm
Produkt: Fränkische Kabuflex R plus 450 co2ntrol Typ 110
o.glw.

Angeboten:

Fabrikat: '.........'

Typ: '.........'
Menge: 30,000 m

**02.08.20 Verbindung ELT: biegsames PE Kabelschutzrohr 750 110**
biegsames PE Kabelschutzrohr zur Durchführung bei Betonbauteilen, Außendurchmesser=110mm
Produkt: Fränkische Kabuflex R plus 750 co2ntrol Typ 110 o.glw.

Angeboten:

Fabrikat: '.........'

Typ: '.........'
Menge: 50,000 m

#### Titel 02.09 Betonfertigteilfassade

*Hinweis: Mobile Hebewerkzeuge, Bauablauf*
Notwendige mobile Hebewerkzeuge, sonstige Arbeitsgeräte und Fahrtkosten die zur Durchführung der nachfolgend beschriebenen Leistungen notwendig sind, sind vom AN zu stellen und in die Einheitspreise mit einzukalkulieren. Zum Zeitpunkt der Montage der Fassde steht das Fassadengerüst noch, ggf. erforderliche Erschwernis hierfür ist in die Einheitspreise mit einzukalkulieren.

**02.09.1 Werkplanung Fertigteile**
Werkplanung nach vom AG beigestellter Entwurfsplanung für alle im Titel "Betonfertigteilfassade" beschriebenen Fertigteile, inkl. Bewehrungsplanung nach konstruktiver Erfordernis der Ausführung des AN, Übergabe in digitaler Form, die Werkplaung ist dem Entwurfsverfasser eigenverantwortlich so rechtzeitig vorzulegen, dass Korrekturen berücksichtig werden können und die termingerechte Ausführung nicht gefährdet wird.
Menge: 1,000 St

**02.09.2 Sockel: Betonwerksteinbekleidung**
Bekleidung aus Betonwerkstein DIN 18500-1, am Gebäude außen, an Sockeln, senkrecht, mit Luftschicht, vor vorh. Dämmschicht, Untergrund Beton, gebettet in Trasszementmörtel auf Einzelfundamenten, Fundamente werden mit gesonderter Position vergütet, inkl. Rückverankerung an Rohbau im oberen Bereich z.B. mit eingebauter Ankerschiene und Edelstahlwinkel nach konstruktiver Erfordernis, Höhe der Bekleidungsfläche bis 0,6 m, Fugen offen, Plattendicke 90 mm, Gesteinskörnung weiß/hell, Oberfläche glatt geschalt zur späteren Oberflächenbearbeitung (Stocken oder Kugelstrahlen)
Grundposition für flächigen Sockel, Freie Enden und Ecken (L-Form) werden mit gesonderter Position vergütetet. Inklusive
Anzahl Einzelteile: 39 Stück, Längen von 1,65m bis 4,80m, gemäße Zeichnung Nr. HGW-TP3-ARC-05-FU-DT-00-1040- und HGW-TP3-ARC-05-FU-DT-00-1041-  anbei
Menge: 130,000 m2

**02.09.3 Sockel: Zulage Ausbildung Freies Ende**
Zulage zu v.b. Position: Ausbildung von freien Enden
Menge: 32,000 St

**02.09.4 Sockel: Zulage Ausbildung Ecke**
Zulage zu v.b. Position: Ausbildung von Ecken (L-Form)
Menge: 37,000 St

**02.09.5 Sockel: Zulage Stocken**
*** Grundposition ZZ 1.0
*** Bezugsbeschreibung
Zulage zu v.b. Positionen: Stocken der Oberfläche
Menge: 130,000 m2

**02.09.6 Oberfläche: Kugelgestrahlt**
*** Wahlposition ZZ 1.1
*** wie Position 02.09.5
Menge: 130,000 m2

**02.09.7 Sockel: Zulage Kanten scharrieren**
Scharrieren der Kanten von Fertigteilen
Menge: 20,000 m

**02.09.8 Sockel: Musterflächen**
Musterflächen für v.b. Fertigteile, Größe 40x40cm, nach Abstimmung mit Entwurfsverfasser und Bauleitung
Menge: 3,000 St

**02.09.9 Sockel: Fundament Einzelfundament Fertigteil**
STLB-Bau 2025-04 013
Fundament als Einzelfundament, als Fertigteil DIN EN 13369 und DIN EN 14991,
Länge '0.6' m,
Breite '1' m,
Höhe '0.3' m, Normalbeton C 25/30 DIN EN 206, DIN 1045-2, rezyklierte Gesteinskörnung möglich, Expositionsklasse XF2 (Frostangriff, mäßige Wassersättigung mit Taumittel), Expositionsklasse XC4 (Bewehrungskorrosion durch Karbonatisierung, wechselnd nass und trocken), Feuchtigkeitsklasse WF (Betonkorrosion, feuchte Umgebung), Aussparungen werden gesondert vergütet, Einbauteile für Fremdleistungen und Bewehrung werden gesondert vergütet.
Menge: 76,000 St

**02.09.10 Sockel: Bewehrung für Fertigteile**
*** Pauschalposition
Bewehrung der v.b. Fetigteile (ca. 130m2 bzw.12m3), Menge  nach konstruktiver Erfordernis und Berechnung des AN
Menge: 1,000 psch

#### Titel 02.10 Terrasse

*Hinweis: Mobile Hebewerkzeuge*
Notwendige mobile Hebewerkzeuge, sonstige Arbeitsgeräte und Fahrtkosten die zur Durchführung der nachfolgend beschriebenen Leistungen notwendig sind, sind vom AN zu stellen und in die Einheitspreise mit einzukalkulieren.

**02.10.1 Werkplanung Fertigteile**
Werkplanung nach vom AG beigestellter Entwurfsplanung für alle im Titel "Terrasse" beschriebenen Fertigteile, inkl. Bewehrungsplanung nach konstruktiver Erfordernis der Ausführung des AN, Übergabe in digitaler Form, die Werkplaung ist dem Entwurfsverfasser eigenverantwortlich so rechtzeitig vorzulegen, dass Korrekturen berücksichtig werden können und die termingerechte Ausführung nicht gefährdet wird.
Menge: 1,000 St

**02.10.2 Auffüllung Streifenfundament lösen lagern verfüllen verdichten**
STLB-Bau 2025-04 002
Auffüllung für Streifenfundament, ab Geländeoberfläche, profilgerecht lösen, seitlich lagern, verfüllen, verdichten, verdrängten Boden seitlich lagern, Abfall ist nicht gefährlich, nicht schadstoffbelastet, Zuordnung LAGA Z 0 (uneingeschränkter Einbau),
Gesamtbreite bis 0,5 m,
Gesamtlänge über 70 bis 80 m,
Aushubtiefe bis 0,8 m,
Homogenbereich 1, mit einer Bodengruppe, Bodengruppe 1 GU DIN 18196 (Kies-Schluff-Gemisch), Tiefe oberer Horizont des Homogenbereiches von 0 m, Tiefe unterer Horizont des Homogenbereiches bis 5 m,
Baumaßnahme der Geotechnischen Kategorie 1 DIN 4020,
- Konsistenz DIN EN ISO 14688-1 fest, Mengenermittlung nach Aufmaß an der Entnahmestelle.
Menge: 9,000 m3

**02.10.3 Auffüllung Terrasse Füllstoff einbauen verdichten**
STLB-Bau 04/2025 002
Füllstoff einbauen und verdichten, profilgerecht, mit Recycling-Baustoff (RC), liefern, unter Verwendung mineralischer Ersatzbaustoffe (MEB) gemäß Ersatzbaustoffverordnung (EBV), Schichtdicke über 25 bis 30 cm, Verdichtungsgrad mind. DPr 0,98, Arbeiten mit Gerät.
Menge: 30,000 m³

**02.10.4 Terrasse: STB-Vollplatte**
STB-Vollplatte für Terrasse, mit linearer Anordnung der Entwässerung, mit einseitig ausgebildetem Gefälle, ohne Einbauteil zur Entwässerung, als Fertigteil, geschalte Fläche im Einbau ist die Unterseite, Höhe 10 cm,
nicht geschalte Betonflächen mit Besenstrich, Oberfläche rutschfest, min. R11 V4, als Stahlbeton, Normalbeton C 25/30 DIN EN 206, DIN 1045-2, natürliche Gesteinskörnung, ohne Scheibenwirkung, Kanten gerundet,
gebettet in Splittbett und entlang einer Längsseite auf Streifenfundamenten, Fundamente werden mit gesonderter Position vergütet, inkl. Splittbett auf v.b. Auffüllung, inkl. Rückverankerung an Fundament mit Edelsathlwinkeln oder  Edelstahldollen, nach Wahl AN, Anzahl nach Konstrutiver Erfordernis und Planung AN, inkl. sämtlicher Bohrungen und Verbindungsmitteln, inkl. Mörtelbett auf Streifenfundamenten, Fugen offen, Fugenbreite 5mm, Plattendicke 100 mm, Grundposition für rechteckige Platten inkl. glatt geschalter Sitnseiten, weitere Geometrien werden mit gesonderter Position vergütetet.
Anzahl Einzelteile: 23 Stück, Längen von 1,40m bis 2,0m, Breiten von 3,05m bis 4,15m
Menge: 120,000 m2

**02.10.5 Terrasse: Zulage runde Aussparung 15cm**
Aussparung für Regenwasser-Fallrohr, Durchmesser 15cm, vor Ort nach Verlegen der Platten mittels Kernbohrung herstellen
Menge: 2,000 St

**02.10.6 Zulage runde Aussparung 132cm**
Aussparung für stehenden Schachtring, Durchmesser 132cm, als angeschnittener Halbkreis, werkseitig in BFT herstellen
Menge: 4,000 St

**02.10.7 Terrasse: Zulage Tropfkante**
Tropfkante ausbilden durch Einlegen Dreikantleiste, Höhe 10mm
Menge: 75,000 m

**02.10.8 Terrasse: Zulage trapezförmige Geometrie Übergang Aussentreppe**
Ausbildung der Terrassenplatte als Trapez statt als Rechteck
Menge: 2,000 St

**02.10.9 Terrasse: Zulage Ausbildung zweiseitiges Gefälle**
Im Bereich der Innen- und Außenecken
Menge: 4,000 St

**02.10.10 Sockel**
STB-Vollplatte als stehende Sockel der Terrasse, als Fertigteil, Stärke 10cm, Höhe 48cm, als Stahlbeton, Normalbeton C 25/30 DIN EN 206, DIN 1045-2, natürliche Gesteinskörnung, mit Scheibenwirkung, punktuell gebettet in Mörtelbett auf Betonplatten, Fugen offen, Fugenbreite 5mm, Plattendicke 100 mm, rechteckige Platten inkl. glatt geschalter Sitnseiten,
Anzahl Einzelteile: 19 Stück, Längen von 1,2m bis 4,30m
Menge: 30,000 m2

**02.10.11 Sockel als Unterzug im Wurzelbereich Baum**
STB-Vollplatte als stehende unterzugartige Sockel der Terrasse, als Fertigteil, Stärke 10cm, Höhe 20cm, als Stahlbeton, Normalbeton C 25/30 DIN EN 206, DIN 1045-2, natürliche Gesteinskörnung, mit Scheibenwirkung, punktuell gebettet in Mörtelbett auf Punktfundamenten, Fugen offen, Fugenbreite 5mm, Plattendicke 100 mm, rechteckige Platten inkl. glatt geschalter Sitnseiten, Anzahl Einzelteile: 5 Stück, Längen von 1,7m bis 3,80m
Menge: 8,000 m2

**02.10.12 Schachtring**
Schachtring, Fertigteil, Beton, Aussendurchmesser 130cm, Innendurchmesser 100cm, Höhe 80cm,  in Mörtelbett auf Punktfundamenten, Außenoberflächen gestockt
Menge: 2,000 St

**02.10.13 Fundament Einzelfundament Fertigteil**
Fundament als Einzelfundament, als Fertigteil DIN EN 13369 und DIN EN 14991, Länge 0,5m, Breite 0,5m,
Höhe 0,3m, Normalbeton C 25/30 DIN EN 206, DIN 1045-2, rezyklierte Gesteinskörnung möglich, Expositionsklasse XF2 (Frostangriff, mäßige Wassersättigung mit Taumittel), Expositionsklasse XC4 (Bewehrungskorrosion durch Karbonatisierung, wechselnd nass und trocken), Feuchtigkeitsklasse WF (Betonkorrosion, feuchte Umgebung), im Wurzelbereich Baum und unter Schachtringen unter v.b. Position
Menge: 31,000 St

**02.10.14 Terrasse: Zulage Stocken**
Zulage zu v.b. Positionen: Stocken der Oberfläche: Stirnseiten von Terrassenteilen und Sockel
Menge: 22,500 m2

**02.10.15 Terrasse: Musterflächen**
Musterflächen für v.b. Fertigteile, Größe 40x40cm, nach Abstimmung mit Entwurfsverfasser und Bauleitung
Menge: 3,000 St

**02.10.16 Terrasse: Bewehrung für Fertigteile**
*** Pauschalposition
Bewehrung der v.b. Fetigteile (ca. 152m2 bzw.16m3), Menge  nach konstruktiver Erfordernis und Berechnung des AN
Menge: 1,000 psch

**02.10.17 Fassadenrinne Gitterrost**
Fassadenrinne, einschl. Eckanschlüsse,
Breite 50 mm, Höhe 75 mm, aus verzinktem Stahl, höhenverstellbar, Abdeckung mit Gitterrost, rutschhemmend, Bewertungsgruppe Rutschgefahr R 11 ASR A1.5, Maschenweite 10/30 mm, Entwässerung über vorh. Dränschicht, Bettung aus Beton. Anzahl Einzelteile: 14 Stück, Einzellängen von 2m bis 18m
Menge: 46,000 m

**02.10.18 Sinkkästen Fassadenrinne**
Sinkkästen zu v.b. Fassadenrinnen
Menge: 4,000 St

#### Titel 02.11 Stundenlohnarbeiten

**02.11.1 Polier-in sämtliche Kosten/Zuschläge**
STLB-Bau 2025-04 091
Stundenlohnarbeiten durch Polier/-in
der Verrechnungssatz für die jeweilige Arbeitskraft umfasst sämtliche Aufwendungen wie Lohn- und Gehaltskosten, Lohn- und Gehaltsnebenkosten, Zuschläge, lohngebundene und lohnabhängige Kosten, sonstige Sozialkosten, Gemeinkosten, Wagnis und Gewinn.
Menge: 20,000 h

**02.11.2 Facharbeiter-in sämtliche Kosten/Zuschläge**
STLB-Bau 2025-04 091
Stundenlohnarbeiten durch Facharbeiter/-in
der Verrechnungssatz für die jeweilige Arbeitskraft umfasst sämtliche Aufwendungen wie Lohn- und Gehaltskosten, Lohn- und Gehaltsnebenkosten, Zuschläge, lohngebundene und lohnabhängige Kosten, sonstige Sozialkosten, Gemeinkosten, Wagnis und Gewinn.
Menge: 40,000 h

**02.11.3 Bauhelfer-in sämtliche Kosten/Zuschläge**
STLB-Bau 2025-04 091
Stundenlohnarbeiten durch Bauhelfer/-in
der Verrechnungssatz für die jeweilige Arbeitskraft umfasst sämtliche Aufwendungen wie Lohn- und Gehaltskosten, Lohn- und Gehaltsnebenkosten, Zuschläge, lohngebundene und lohnabhängige Kosten, sonstige Sozialkosten, Gemeinkosten, Wagnis und Gewinn.
Menge: 40,000 h
